# Hülschematthalle Eichen
Angebotsaufforderung (GAEB DA XML 3.3, DA83)
Projekt: SHM
Währung: EUR
Erstellt mit: GXML Toolbox V3.3 R20220330, ORCA AVA 27 27.00.00, 14.09.2026

## Projektbeteiligte / Ansprechpartner
Bauherr
Stadt Schopfheim
vertreten durch Bürgermeister Dirk Harscher
Hauptstraße 29-31
79650 Schopfheim
Telefon: 07622 396-101
E-Mail: d.harscher@schopfheim.de
Ansprechpartner Frau Milarch
E-Mail: m.milarch@schopfheim.de
Ansprechpartner: Herr Eichin
E-Mail: m.eichin@schopfheim.de

Architekten
Schaudt Architekten bda GmbH
Hafenstrasse 10
78462 Konstanz
Telefon: 07531 220002
E-Mail: info@schaudt-architekten.de (info@schaudt-architekten.de)
Ansprechpartnerin: Frau Kristina Knöpfli
E-Mail: k.knoepfli@schaudt-architekten.de (k.knoepfli@schaudt-architekten.de)

Bauleitung
Kube Gissler Architekten
Im Gaisgraben 9
79219 Staufen im Breisgau
Frau Denise Kube
Telefon: 07633 9253027
d.kube@kube-gissler.de

Landschaftsarchitekt
3Landschaft
Schwarzwaldstraße 61
79539 Lörrach
Telefon: 0176 45780816
Ansprechpartnerin: Frau Engeser
E-Mail: b.engeser@3landschaft.eu

Baugrundgutachten
GeoIngenieure
Dipl.-Ing. Bernd Mannsbart
ö.b.u.v. Baugrundsachverständiger
Rüttelistr. 8
79650 Schopfheim
Telefon 07622 669114
www.geoingenieure.de (smex-ctp.trendmicro.com:443/wis/clicktime/v1/query?url=http%253a%252f%252fwww.geoingenieure.de&umid=a6e4fc4e-474e-4cc4-9ff5-2823ecd2106a&auth=6d5a5eff7f1c98a5aee1467e1736550e551b801d-e6757b3763d20f1e72493864cb76445b8a2a4f4a)
E-Mail: Mannsbart@geoingenieure.de (Mannsbart@geoingenieure.de)

Tragwerksplaner
Ing.Gruppe Leppert GmbH
Hebelstraße 10
79650 Schopfheim
Telefon: 0741 51186
Ansprechpartner: Herr Töpfer
E-Mail: s.toepfer@ig-leppert.de

HLS Planer
Keller Haustechnik
Freiburger Str. 95
79576 Weil am Rhein-Haltingen
Telefon: 07621 9396590
Ansprechpartner: Herr Keller
E-Mail: info@keller-haustechnik.de

Elektroplaner
EPS Elektroplanung
Adolf-Stüble-Straße 18
79689 Maulburg
Telefon: 07622 671955
Ansprechpartner: Herr Flöss
E-Mail: h.floess@eps-hf.de

Bauphysik
GSA Körner GmbH
Buchbrünnleweg 41
78479 Reichenau
07531 8045505
info@gsa-koerner.de
Ansprechpartner: Herr Schönefeld
E-Mail: d.schoenefeld@gsa-koerner.de (d.schoenefeld@gsa-koerner.de)

Brandschutz
Geopro GmbH Beratende Geologen und Ingenieure
Gaswerkstraße 17
78333 Stockach
Telefon: 07771 879968
Ansprechpartner: Herr Laub
E-Mail: Damian.laub@geopro.de

Vermessung
Büro für Vermessung und Planung
Landstraße 34b
D - 79650 Schopfheim
Telefon: 07622 67415 - 0
Fax: 07622 67415 - 19

Küchenplanung
noch nicht bekannt

Sigeko
Schächtele HSE Ingenieurbüro für Arbeitssicherheit
Hohweg 10
79206 Breisach-Gündlingen
Telefon: 07668/97089 15
Ansprechpartnerin: Amia Alcade

Schadstoffgutachter
Geotechnisches Institut
Am Kesselhaus 5
Weil am Rhein
Tel: 07621 95664 0
Ansprechpartner: Daniel Klapper
info@gi-weil.de

## Firmenliste
Rohbauarbeiten
Binder& Blum Schopfheim

Holzbauarbeiten
Eichin Holzbau Schopfheim

Aufzugsbauarbeiten
Aufzugtechnik Süd Freiburg

Heizungsbauarbeiten
Heizungsbau Winkler Rheinfelden

Sanitärarbeiten
Tröndle haustechnik Waldshut Tiengen

Elektroinstallationsarbeiten
Haag elektrotechnik, Weil am Rhein

Automation
avocos GmbH Freiburg

## Baubeschreibung und Orientierungsdaten
Baubeschreibung und Orientierungsdaten
Baumaßnahme
Bei der Baumaßnahme handelt es sich um einen Umbau des Dorfgemeinschaftshauses in 79650 Schopfheim-Eichen. Abbruch einzelner Wände und Dach des Treppenhauses in der nordwestlichen Ecke des Bestandgebäudes ermöglichen einen neuen barrierefreien Zugang mit Aufzug. Es entstehen im Nordwesten, sowie im Südosten ein Anbau in Massivholzbauweise. Die bestehende außenliegende Fluchttreppe im Süden weicht einem großzügigen Laubengang in Holzbauweise über die gesamte Fassadenlänge, der zusammen mit der neuen Fluchttreppe im Südosten als Rettungsweg dient. Auch im Nord Osten wird das Bestandsgebäude durch eine neue Außentreppe erweitert. So entsteht eine "umfassende Klammer", die ohne tiefgreifend in die Bestandsstruktur einzugreifen dennoch eine neue Identität an vorhandener Adresse schafft.

Nutzung
Derzeit liegen im bestehenden Dorfgemeinschaftshaus verschiedene Nutzungen vor. Im Erdgeschoss ist aktuell ein Kindergarten Gruppenraum und ein großer Gymnastikraum vorhanden. Der knapp 200m2 bestehende große Festsaal im Obergeschoss wird über ein Erschließungsgang im Erdgeschoss und ein im Norden angesiedeltes Treppenhaus erschlossen. Durch die neuen Anbauten und den Laubengang entstehen zusätzliche Räume für die neue sanitären Anlagen, Technik, zusätzlicher Lagerraum und eine Sommerküche im Erdgeschoss, die in Richtung multifunktionalen Vorplatz geöffnet werden kann. Im Obergeschoss wird der Saal durch einen großzügigen Vereinsraum im Westen erweitert. Durch die Nähe der beiden Säle entstehen entsprechende Synergien: So kann die bestehende Küche beide Räume gleichermaßen bedienen. Die verbindende vorgelagerte Terrasse ermöglicht die Öffnung der Säale ins Freie. In einem abgetrennten Bereich des Vereinsraums entsteht Bürofläche für den Ortsvorsteher.

Grundstück
Die Grundstückstopographie verläuft weitgehend ebenerdig. Da das Grundstück etwas zurückversetzt in zweiter Reihe liegt, erfolgt die Erschließung über eine vorhandene Zufahrt, angrenzend an die im Westen liegende Webergasse. Während im Norden und Westen nahezu bis an die Bebauungsgrenze gebaut wird, bleiben im Süden und Osten großzügige Freiflächen bestehen. Ein großer multifunktional nutzbarer Platz mit Zugang zum Dorfbach, der die südliche Parzellengrenze markiert, kann je nach Bedarf als Parkplatzfläche oder auch als Festplatz fungieren. Im Osten bleibt eine großzügige Grünfläche mit Bestandsbäumen und einem Spielplatz für den im Gebäude ansässigen Kindergarten bestehen. Der Norden bildet die Rückseite des Gebäudes. Diese werden durch überdachte Außenbereiche für den Kindergarten und auch durch einen neuen barrierefreien Zugang ins Gebäude definiert.
Gemarkung: Eichen
Flurstücknummer: 231/5

Konstruktion
Das bestehende 2-geschossige Dorfgemeinschaftshaus in Massivbauweise mit Satteldachträgern aus Holz wird im Osten und im Westen durch Anbauten in Holzbauweise verlängert. Die Anbauten sind in Massivholzbau mit Brettsperrholzwänden und -decken geplant. Die bestehende verputzte Fassade wird energetisch ertüchtigt und saniert.
Das Dach wird in Richtung der Anbauten verlängert und optisch vereinheitlicht indem der neue Dachaufbau dem bestehenden nachempfunden wird. Im Norden und vor allem im Süden wird die Last aus Laubengang/Fluchtweg mittels zusätzlichen Holzstützen abgefangen.
Neue Fenster und Türen sind in Holz-Alu geplant.
Die Fassade an den Giebeln im Osten und Westen ist als hinterlüftete Holzfassade geplant. Die Längsfassaden sind als Putzfassaden geplant, alternativ mit nicht brennbarer Bekleidung.
Als Böden werden Parkett und Fliesenbelag verlegt. Als Heizung dient eine Fußbodenheizung im Neubau und neue Heizkörper im Bestand, betrieben durch eine Holzpellet-Heizung. Die bestehende PV-Anlage erhält im Dachgeschoss einen neuen Wechselrichter. Ebenfalls im Dachgeschoss befindet sich die neue Lüftung für den großen Festsaal.

Orientierungsdaten
Das Erdgeschossniveau liegt bei FFB+-0,00 =390,87 m.ü.NN.
Das EG besteht aus folgenden Räumen: Eingang mit Garderobe und Zugang zum Treppenhaus, Flur (neu), Elektroraum(Umnutzung), Sanitäre Anlagen (neu), Sommerküche (neu), Kindergartenräume (Bestand) und Umkleideraum für den Gymnastikraum

Untergeschoss besteht aus einem Heiz-/Technikraumraum FFB -0,49m und einem Gymnastikraum FFB -1,2m.

Das Obergeschoss hat eine FFB Höhe von +3,26m.
Dort befinden sich folgende Räume: Vereinsraum mit Büro Ortsvorsteher (neu), Küche und Getränkelager (Bestand), Elektroraum (Umnutzung), Festsaal(Bestand) mit Bühne (+4,35m), altes Stuhllager und Garderobe (Bestand) und neues Stuhllager (kalt).

Im Dachgeschoss befindet sich ein Raum für Wechelrichter und Lüftungsanlage. Dieser befindet sich auf +6,06m und +6,56m Höhe.

Firsthöhe +9,28 m
Traufe Süd: +6,46 m, Traufe Nordost +7,08 m, Traufe Nordwest +6,28 m
Dachneigung 15 Grad

Nutzfläche
Anbau West:  ca. 125,63 m2 (226,68m2 BGF)
Anbau Ost:  ca. 23,73 m2 (76,6 m2 BGF)
Laubengang:  ca. 95,89 m2
Bestand:  ca. 516,08 m2 (748,88 m2 BGF)
Gesamtnutzfläche: 761,33 m2 (1148,05m2 BGF)

Umbauter Raum
Anbau West: ca. 1001,84 m3
Anbau Ost: ca.149,41 m3
Laubengang: ca. 1017,84 m3
Bestand: ca. 3704,79 m3
Gesamt Umbauter Raum: 5873,88 m3

## Allgemeine Vorbemerkungen
Allgemeine Vorbemerkungen

Ausführungszeit gemäss Grobterminplan siehe
Leistungsverzeichnis und Anlage bzw.in Absprache mit AN
2 Wochen nach Aufforderung.

Baubeginn: siehe gewerkebezogenen Terminübersicht
Fertigstellung;siehe gewerkebezogenen Terminübersicht

Dem LV sind Referenzlisten beizulegen.

Das Absichern durch Schranken, Geländer, Schilder und soweit erforderlich durch Beleuchtung sämtlicher Zufahrten, Öffnungen, Schächte, Galleriekanten u.ä. im Sinne der Unfallverhütungsvorschriften ist Sache des Unternehmers. Die Massnahmen sind entsprechend dem Baufortschritt zu ergänzen und laufend zu Überwachen bis zum Ende der Rohbauzeit. Evtl. erforderliche Umbauten der Schutzvorrichtungen für Materialtransporte etc. sind umgehend und unaufgefordert eigenständig wieder zurückzubauen bzw. herzustellen.

Die Kosten hierfür sind mit dem EP des LV abgegolten und werden nicht extra vergütet. Architekt und Bauherr sind von jedweden Regressansprüchen freizuhalten.

Der AN ist verpflichtet ein tägliches Bautagebuch (Arbeitseinsatz,
ausgeführte Arbeiten, Witterung, etc.) zu führen und wöchentlich bei der
Bauleitung abzugeben.

Einmal in der Woche findet auf der Baustelle ein Jour Fixe Termin statt,
an dem jeder am Bau beteiligte Auftragnehmer bzw. derer deutsch
sprechende Projektleiter und Planer nach Aufforderung der Bauleitung zu
erscheinen hat.

Die Baureinigung hat jeder Auftragnehmer täglich selbst durchzuführen. Die ordnungsgemässe Baureinigung ist von der Bauleitung schriftlich bestätigen zu lassen und der Schlussrechnung beizulegen.
Liegt diese Bescheinigung nicht vor, werden von der Schlussrechnung 1% in Abzug gebracht.

Der nachfolgend aufgeführte Leistungsumfang beinhaltet eine in sich abgeschlossene, fix und fertige Ausführung. Der Unternehmer hat sich vor Angebotsabgabe an Ort und Stelle über den genauen Umfang der Leistung und die besondere Situation zu überzeugen.Bieterfragen können über die Vergabelattform gestellt werden. Die Beantwortung erfolgt auch über diesen Weg, damit alle Bieter die gleiche Information erhalten. Der AN verzichtet somit später auf den Einwand, er währe nicht genügend informiert gewesen.

Die Anlieferung/Andienung der Baustelle erfolgt über dieWebergasse.

Der angrenzende Baumbestand ist während der Baumaßnahme dauerhaft mit einem stabilen Bauzaun vor dem Baubetrieb zu sichern.

Dem AN steht ein Abnahme und ein Nachabnahmetermin zur Verfügung bis zu dem er die Mängel beseitigt haben muss: Bei allen weiteren Terminen wird der Zeitaufwand Bauleitung und Bauherr in Abzug gebracht.

Der AN hat vor Vergabe einen verantwortlichen Fachbauleiter zu benennen.

Belasteter Boden soll nach Möglichkeit auf dem Grundstück zwischengelagert und beprobt werden, bevor er entsprechend entsorgt wird. Falls dies nicht möglich ist muss der Aushub entweder auf einem vom AG zur Verfügung gestellten Gelände im näheren Umkreis zur Beprobung zwischengelagert werden. Alternativ auf einem Grundstück des AN. Falls das Material nicht auf dem Baugrundstück zwischengelagert werden kann ist eine entsprechedne BImSchg Genehmigung einzuholen. Das Material muss dann während der Beprobungszeit auf einer befestigten, versiegelten Fläche mit gesteuerter Entwässerung zwischengelagert werden. Eine Abstimmung mit der zuständigen Behörde ist erforderlich.

Alle Preise verstehen sich immer als Lohn und Materialkosten, zzgl. zum Zeitpunkt gültige MwSt, aktuell 19%

Im Gebäude dürfen keine Baubuden,Baulager oder Materiallager
eingerichtet werden.

Alle nicht mehr nachvollziehbaren Leistungen werden nur vergütet, wenn
sie vor Ausführung durch die Bauleitung schriftlich genehmigt wurden.

Bei den Arbeiten ist mit 2-3 Arbeitsunterbrechungen zu rechnen.

Auf der Baustelle werden mehrere Gewerke zeitgleich arbeiten.

Planbeistellung durch Architekt an AN
der Achitekt stellt dem AN die Ausführungspläne und Leitdetails in PDF Format digital zur Verfügung.
Papierausdrucke müssen vom AN in notwendiger Anzahl selbst hergestellt werden oder können gegen Rechnung dem AN zur Verfügung gestellt werden

## Zusätzliche Technische Vertragsbedingungen
Zusätzliche technische Vertragsbedingungen

1. Ausführung/Allgemeines
Alle vom AN eingetragenen Preise enthalten Material-, Montage-, und Nebenkosten.
Bei allen Positionen ist, sofern nicht gesondert ausgeschrieben, folgende Arbeiten in die EP einzurechnen.
inkl. Lieferung, Aufstellen, Verlegen, Einbauen Ausrichten, Montieren inkl. aller nicht gesondert ausgeschriebenen Verbindungsmittel nach Statikplan sowie sämtlicher benötigter Materialien sind in die Preise einzurechnen.

Vertrags- und Ausführungsgrundlagen sind die technischen Vorschriften der VOB Teil C sowie alle entsprechenden DIN-Vorschriften, Normen und sonstigen Bestimmungen für die beschriebenen Leistungen und für die verwendeten Materialien in der zum Zeitpunkt der Ausführung gültigen Fassung.

Der Auftragnehmer verpflichtet sich, die Sicherheit auf der Baustelle, insbesondere die ordungsgemäße Ausführung der Gerüste, Geräte, Zugänge, Bautreppen, Abdeckungen, Abschrankungenn etc. sicherzustellen.
Sämtliche Unfallverhütungsvorschriften der Bau-Berufsgenossenschaft sowie die Arbeitsstättenrichtlinien, SIGEKO-Pläne, SIGEKO-Hinweise und alle
sonstigen Richtlinien, gesetzlichen Bestimmungen und Auflagen sind unaufgefordert einzuhalten, auch ohne ausdrückliche Erwähnung im Leistungsverzeichnis und ohne daß hierfür eine separate Vergütung erfolgt.

Der Auftragnehmer hat sich über Art und Umfang der zu erbringenden Rohbauarbeiten anhand der einsehbaren Planunterlagen und vor Ort zu informieren; spätere Mehrkosten aufgrund mangelhafter Kenntnis des Bauvorhabens werden nicht anerkannt. Es obliegt ihm grundsätzlich die Pflicht, vor den Bauarbeiten die im Boden liegende Leitungen und Kanäle zu erkunden.
Diese Leistung wird nicht extra vergütet.

Der Ausschreibung beigefügte Baustelleneinrichtungsplan und Lageplan etc. dienen nur der allgemeinen Orientierung des Bieters und sind keinesfalls als verbindliche Zusage hinsichtlich einer möglichen Kranstellung, Baustellenzufahrt, Lagerfläche etc. zu verstehen. Die endgültige Klärung der möglichen Baustelleneinrichtung obliegt allein dem Auftragnehmer. Der AN muss innerhalb von 10 Kalendertagen nach Auftragserteilung unter Berücksichtigung des SIGE-Plans einen detaillierten Baustelleneinrichtungsplan vorlegen. Dieser wird entsprechend dem Baufortschritt vom AN aktualisiert. Der Aufwand ist in die Einheitspreise einzukalkulieren.

Boden- und Wasserverhältnisse sind während der Ausführung ständig zu überprüfen. Sollten hier Abweichungen gegenüber den zugrundegelegten Bodenschichten, Grundwasserständen etc. erkennbar werden, ist umgehend die Bauleitung zu verständigen.

Der Auftragnehmer haftet bei Beschädigung für alle entstehenden Schäden, auch Dritten gegenüber, in vollem Umfang; einschließlich aller eventuell auf den Auftraggeber zukommender Schadensersatzansprüche.

Bauschutt, sonstige Abfälle sowie gefährliche Stoffe dürfen auf der Baustelle nur im ausdrücklichen Einverständnis mit der Bauleitung und entsprechend den behördlichen Auflagen gelagert werden.

Sofern Maßtoleranzen gemäß DIN 18201 ff. vom Auftragnehmer schuldhaft überschritten werden, werden ihm die dadurch entstehenden Kosten für Mehraufwendungen bei Folgegewerken als auch evtl. erforderliche Kontrollmessungen und Sachverständigenleistungen in Anrechnung gebracht.

2. Preise
In Abweichung von VOB/B § 2 Satz 3 können bei Massenminderungen oder bei Entfall einzelner Positionen keine Preisänderungen bei den verbleibenden Positionen erfolgen.

Zeitliche Trennungen von einzelnen Leistungen, die sich aus dem Bauablauf oder auf Anweisung der Bauleitung ergeben, werden nicht separat vergütet.

Handschriftliche Änderungen, Ergänzungen und Streichungen der Positionstexte und Abrechnungsmodalitäten werden nicht anerkannt und können direkt zur Ungültigkeit des gesamten Angebots führen. Nebenangebote, Vorbehalte sowie evtl. erkannte Unstimmigkeiten an der vorgesehenen Ausführung sind ausschließlich schriftlich in einem separaten Schreiben als Anlage zum Angebot zu benennen.

Die Mithilfe bei der Grundsteinlegung/Spatenstich sowie Richtfest etc. sind vom Auftragnehmer einzukalkulieren und werden nicht separat vergütet.

Witterungsbedingte Erschwernisse, wie Nässe, Schnee, Eis, Wind und Frost bis -10°Grad werden nicht separat vergütet; eine Behinderung oder Bauzeitverlängerung aus diesen Umständen ist nur ableitbar, wenn die Erschwernisse den Durchschnitt der letzten 10 Jahre übersteigen.

Die Abnahme des Gewerks erfolgt nach vollständiger Fertigstellung einschl. dem erfolgten Schließen von Schlitzen und Durchbrüchen sowie vollständiger Baustellenräumung. Vor Beginn der Fremdgewerke
(Trockenbauarbeiten, Fenster-Einbau, Rohinstallationsarbeiten) ist eine Zustandsfeststellung nach VOB/B §4(10) mit dem Auftraggeber eigenverantwortlich durchzuführen.

Der Auftragnehmer ist verpflichtet, zur Abnahme seines Gewerks sämtliche Revisionsunterlagen (Bestandspläne, Bestätigungen, Produktdatenblätter, Konformitäts- und Zulassungsnachweise, Prüf- und Meßprotokolle, Bedienungsanleitungen etc.) im gesetzlich geforderten Umfang bereitzustellen und dem Auftraggeber zu übergeben. Der hierfür erforderliche Aufwand wird nicht separat vergütet und ist in die Einheitspreise einzurechnen.

3. Sonstige Angaben zur Bauausführung
Weitere Angaben zur Ausführung und Abrechnung der Rohbau-Teilgewerke finden sich in den Vorbemerkungen der einzelnen Bereiche des Rohbau-LVs.

Der Auftragnehmer hat dafür Sorge zu tragen, dass während der Ausführung seiner Leistungen immer mindestens ein fließend deutsch sprechender Mitarbeiter seiner Firma auf der Baustelle anwesend ist.

Für die angebotenen Leistungen übernimmt der Auftragnehmer die Verpflichtung zur Vollständigkeit; d.h. Leistungen und Nebenleistungen, die sich bei den Positionen zwangsläufig ergeben, sind immer einzukalkulieren, auch wenn sie in der Leistungsbeschreibung nicht ausdrücklich erwähnt sind.

Für die Elektro- und Sanitärinstallationen sind von den beauftragten Firmen z.T. Einlegearbeiten bei den Betondecken und Betonwänden durchzuführen. Die Firmen sind hierfür mind. 36 Stunden vorab vom Rohbauunternehmer zu verständigen; ihnen ist ein Zeitraum von mind. 8 Stunden bzw. genügend Zeit für die Montage zu gewähren.

Die Ausführung auf der Baustelle erfolgt grundsätzlich nach den Schal-und Bewehrungsplänen des Statikers sowie den Werk- und Detailplänen des Architekten. Bei internen Widersprüchen gibt es hierzu keine Rangordnung, sämtliche Differenzen sind vor Ausführungsbeginn mit der Bauleitung des Auftraggebers unaufgefordert zu klären.

Baumstrom:
Abrechnung des Baustroms übernimmt der Bauherr

Bauwasser:
Abrechnung des Bauwasser übernimmt der Bauherr

## Baustellenordnung
Baustellenordnung

(in Ergänzung der Zusätzlichen Vertragsbedingungen)

Die Baustellenordnung (BO) ist die Hausordnung auf der
Baustelle. Sie ist Grundlage für einen störungsfreien Bauablauf und trägt wesentlich zur Sicherheit und zum
Gesundheitsschutz der Beschäftigten bei.
Sie enthält Regelungen zur Organisation, Koordination
und Überwachung des sicheren Baustellenbetriebs.

Die Einhaltung der BO ist Teil der Vertragserfüllung.
Der AN hat sein Personal über den Inhalt zu
unterrichten.

A. ALLGEMEINES

1.  Lage der Baustelle:
Pläne über Lage und Anbindung der Baustelle sind in der
Anlage beigefügt. Lagermöglichkeiten sind in Absprache mit der Bauleitung auf dem Baugrundstück möglich.

2.  Koordination und Überwachung von
Arbeitssicherheit und Gesundheitsschutz:
Der von Bauherrn gemäß Baustellenverordnung eingesetzte
Koordinator ist über seine Rechte nach BaustellV
hinaus den ausführenden Firmen gegenüber sowie deren
Arbeitnehmern weisungsbefugt.
Der AN hat dem Koordinator vor Beginn der Arbeiten
seine Arbeitsverfahren sowie die vorgesehene
Sicherheitsmaßnahmen anzugeben.
Die Angaben werden vom Koordinator auf Übereinstimmung
mit Ausschreibung, SIGEplan und Bauablaufplan
überprüft. Ergibt die Überprüfung, dass
Sicherheitsmaßnahmen unzureichend sind oder die
Arbeiten nicht ohne gegenseitige Gefährdung ausgeführt
werden können, veranlasst der Koordinator notwendige
Änderungen in Arbeitsverfahren oder -ablauf.
Der Koordinator kontrolliert die Einhaltung der
Baustellenordnung, des SIGEplans, der
Arbeitsschutzvorschriften und
schreitet bei erkennbaren Gefahrenzuständen ein.
Die Auftragnehmer sind zur unverzüglichen
Mängelbesitigung verpflichtet.
Die Tätigkeit des Koordinators befreit den AN nicht von
seiner Abstimmungspflicht mit anderen Unternehmern
entsprechend § 8 ( ArbSchG) und § 6 Abs. 2 UVV "
Allgemeine Vorschriften".
Die Verantwortlichkeit des AN für die Erfüllung der
Arbeitsschutzpflichten gegenüber seinen Beschäftigten
bleibt unberührt.

3.  Berichterstattung:
Der AN hat in geeigneter Form den Personaleinsatz, den
Geräteeinsatz, die Materiallieferungen, die Arbeits- leistungen und den Arbeitsfortschritt zu dokumentieren.
Dem Koordinator sind alle Arbeitsunfälle und Schadens- fälle unverzüglich zu melden. Die gesetzlich vorge- schriebene Meldepflicht an Behörden und Berufs- genossenschaften bleibt davon unberührt.

4.  Personal:
Das Personal des AN muss für die ihm übertragenen
Arbeiten geeignet sein.
Während der Ausführungszeit muß ein verantwortlicher
Vertreter des AN anwesend sein.
Er ist vor Ausführungsbeginn schriftlich zu benennen.
Werden Arbeitnehmer eingesetzt, die der deutschen
Sprache nicht mächtig sind, muss ständig eine der
deutschen Sprache kundige und fachlich geeignete Person
als Ansprechpartner vor Ort sein.
Der AN und seine Beauftragten sind verpflichtet, den
Weisungen der OÜ, die sich auf die Zusammenarbeit
und allgemeine Ordnung sowie die Einhaltung der
Arbeitsschutz- und Unfallverhütungsvorschriften
beziehen, Folge zu leisten und ihr Personal zu einem
guten und reibungsarmen Zusammenarbeiten mit den AN
anderer Gewerke anzuhalten.
Auf Verlangen der OÜ sind Personen, die hiergegen
verstoßen, oder die für die ihnen zugewiesenen Aufgaben
nachweislich nicht geeignet sind oder deren sonstiges
Verhalten Sicherheit, Ordnung oder einem guten
Betriebsklima auf der Baustelle abträglich sind,
abzurufen und durch geeignetes Personal zu ersetzen.

5.  Arbeitszeiten:
Die gesetzlichen Bestimmungen zu Arbeits- und
Ruhezeiten sind einzuhalten.
Abweichungen sind mit dem AG abzustimmen.
Besondere Genehmigungen für Nacht-, Feiertags- und
Sonntagsarbeit sind vom AN einzuholen.
Besondere Vergütungen für Sonderschichten sind
ausgeschlossen.

6.  Weitervergabe von Arbeiten
Leistungen dürfen nur mit dem Einverständnis des
Bauherren auf der Grundlage dieser Baustellenordnung an
Subunternehmer weitergegeben werden.
Der AN hat bei der Weitervergabe von Arbeiten an
andere Arbeitnehmer seiner Abstimmungspflicht
entsprechend § 8 ArbSchG sowie § 6 Abs. 1 UVV "Allgemeine Vorschriften" (VBG 1) nachzukommen.

7.  Werbung:
Gewerbliche Werbung (Aushänge, etc) auf der Baustelle ist nur nach Freigabe durch den Bauleiter erlaubt.

B  ARBEITSSTÄTTEN

1.  Baustelleneinrichtung, Baustellenverkehr
Der Auftragnehmer hat seine Baustelleneinrichtung auf
den vom Bauherrn zugewiesenen Flächen vorzunehmen.
Die Nutzung der ihm zugewiesenen Flächem ist 14 Tage
vor Arbeitsaufnahme mit Bauleitung und Koordinator
abzustimmen.

Auf der Baustelle gilt die STVO.
Bei Rückwärtsfahrten besteht Einweisungspflicht.
Rettungswege für Einsatzfahrzeuge sind freizuhalten.
Maschinen und Material ist dem Baufortschritt
entsprechend auf die Baustelle zu bringen.
Anlieferunsart- und Standort sind mit Bauleitung und
Koordinator abzustimmen.
Der AN hat die Materialien sicher zu lagern.
Nach Abschluß der Arbeiten ist die Baustelle
unverzüglich zu räumen.
Die benutzten Flächen sind nach Räumung wieder in Ihren
ursprünglichen Zustand zu versetzen, sofern nicht
anders vereinbart.
Baulager und Baubuden im Gebäude sind unzulässig.

2.  Ordnung, Sauberkeit und Hygiene
Der AN ist verpflichtet, den Arbeitsbereich,
Unterkünfte und sanitäre Anlagen in ordentlichem
Zustand zu halten.
Verunreinigung sind umgehend zu beseitigen.
Andernfalls vergibt die Bauleitung den Auftrag hierfür
und legt die Kosten auf die Verursacher um.
Unterkünfte und Sozialanlagen müssen den Anforderungen
der Arbeitsstättenverordnung entsprechend vorgehalten
und betrieben werden.

3.  Rauschmittelmissbrauch
Der AN hat Personen, bei denen der begründete Verdacht
auf Alkohol- und Drogenmissbrauch besteht, unverzüglich
von der Baustelle zu entfernen.
Der Bauherr behält sich vor, solchen Personen
Hausverbot zu erteilen.

C  ARBEITSSICHERHEIT

1.  Allgemein
Der AN ist dafür verantwortlich, daß seine Arbeiter
einschl. der Subunternehmer Kenntnis über SIGEplan,
diese Baustellenverordnung sowie die einschlägigen
Arbeitsschutz- und Unfallverhütungsvorschriften haben.
Der AN verpflichtet sich, für die von ihm
durchzuführenden Arbeiten Gefährdungs- und
Belastungsanalysen dem Koordinator vorzulegen und von
diesem genehmigen zu lassen.
Greifen Arbeitsvorgänge ineinander, sind die
Gegebenheiten zu prüfen, insbesondere bei Baugruben,
Gräben, hochgelegenen Arbeitsplätzen, Verkehrswegen,
Gerüsten, Stromversorgung und Allgemeinbeleuchtung auf
der Baustelle.
Stellt der AN Mängel fest, sind diese unverzüglich zu
melden.
Nimmt der AN trotz erkennbarer Mängel seine Arbeit auf,
ist er zur Mängelbeseitigung verpflichtet.
Die einschlägigen Arbeitsschutz- und
Unfallverhütungsvorschriften sind auf der Baustelle
vorzuhalten. Der AN ist verpflichtet, allein verantwortlich alle notwendigen Sicherheitsvorkehrungen zu treffen, um Schäden von Personen und Sachen auf dem Baugrundstück und den anliegenden Flächen abzuwenden.
Er stellt den AG und seine Beauftragten von sämtlichen
Schadensersatzansprüche frei, die im Zusammenhang mit
der erbringung seiner Leistung stehen.

2.  Unterweisung
Erstmalig auf der Baustelle eingesetztes Personal ist
vor Beginn der Arbeiten einzuweisen.

3.  Arbeitsmedizinische Vorsorge
Arbeiten mit gesundheitsschädlichen Einwirkungen dürfen
nur von geeignetem und arbeitsmedizinisch überwachtem
Personal ausgeführt werden. Nachweise hiefür sind
vorzulegen.

4.  Baumaschinen und Geräte
Der AN hat dafür zu sorgen, dass Baumaschinen und Gerätenur von dazu beauftragten Fachleuten bedient werden.Gefahrenbereiche sind abzusperren.
Personen dürfen sich dort nicht aufhalten.

5.  Montagearbeiten
Bei Montagearbeiten sind die Montageanweisungen mit
Bauleitung und Koordinator abzustimmen.

6.  Gerüste
Der AN hat die Brauchbarkeit der von ihm eingesetzten
Arbeits-, Schutz-, und Traggerüste nachzuweisen und die
Betriebssicherheit zu überwachen.
Zulassungsbescheide sowie Aufbau- und
Verwendungsanleitungen sind auf der Baustelle
vorzuhalten.
Jeder Benutzer hat den ordnungsgemäßen Zustand zu
prüfen und zu erhalten.
Veränderungen dürfen nur vom Gerüststeller vorgenommen
werden.
Gesperrte Gerüste dürfen nicht benutzt werden.

7.  Gefahrstoffe
Beim Umgang mit Gefahrstoffen sind die
Betriebsanweisungen auf der Baustelle vorzuhalten.

8.  Persönliche Schutzausrüstung
Personen ohne Schutzhelm und Schutzschuhe haben keinen
Zutritt zur Baustelle.Für darüber hinaus erforderliche Schutzausrüstung (z.B. Augen- und Gesichtsschutz, Gehörschutz, Atemschutz, Warnkleidung) hat der AN die Benutzung sicherzustellen. Zuwiederhandelnde Personen können nach einmaliger Verwarnung von der Baustelle verwiesen werden.

D  UMWELTSCHUTZ

1.  Jeder AN ist verpflichtet, seinen anfallenden
Abfall zu beseitigen.
Verbrennen von Abfällen ist verboten. Sondermüll und
Bauschutt sind getrennt zu lagern und umgehend zu
beseitigen.Kommt der AN dieser Verpflichtung nicht nach, behält sich der AG die Müllbeseitigung auf Kosten des AN vor.

2.  Arbeiten, bei denen der voraussichtliche
Lärmpegel 85 dB (A) überschritten wird, sind Bauleiter/
Koordinator zu melden.

E  SICHERUNG DER BAUSTELLE

Die Absicherung der Baustelle erfolgt über einen
Bauzaun. Bautore und Bauzaun sind ständig verschlossen zu halten, Beschilderung und Beleuchtung an dem dafür
vorgesehenen Ort zu belassen.

## Besondere Nebenbestimmungen aus Baugenehmigung
Besondere Nebenbestimmungen aus Baugenehmigung vom 26/02/2025, die durch den AN bei der Ausführung zwingend einzuhalten sind!

1. Zum Schutz des Gewässers "Dorfbach" sind vor Beginn der Bauarbeiten, insbesondere bei der Errichtung des unterirdischen Pellettanks, alle Beteiligten darauf hinzuweisen, dass sich die Maßnahmen direkt am Gewässer "Dorfbach" befindet und somit die nachfolgenden Sicherheitsvorkehrungen bei der Ausführung der Arbeiten zu beachten sind.

2. Besondere Vorkommnisse, wie eine Verunreinigung des Untergrundes oder des oberirdischen Gewässers "Dorfbach", oder während der Baumaßnahmen auftretendes Grundwasser, oder unvorhergesehene Erschließung von Grundwasser usw., sind umgehend dem Landratsamt Lörrach, Fachbereich Umwelt, mitzuteilen; außerhalb der Dienstzeiten ist die Polizei zu verständigen. Entsprechende Kontaktdaten der Ansprechpartner sind auf der Baustelle jedermann zugänglich vorzuhalten.

3. Das Einbringen von Schadstoffen ins Gewässer, insbesondere Feinanteile, Schwebstoffe, Zementabwässer, Betonzusatzmittel, Bauschutt, Öle, Schmierstoffe und sonstige wassergefährdende Stoffe sowie Gewässerverunreinigungen jeglicher Art während der Abrissarbeiten und der Bauausführung sind zu unterlassen. Bei den Arbeiten am Dorfbach sind Maßnahmen zur Vermeidung des Schadstoffeintrags vorsorglich zu treffen. Gegebenenfalls ist der Dorfbach durch geeignete Maßnahmen abzudecken.

4. Durch die Errichtung des unterirdischen Pellettanks, darf es zu keiner Schädigung des Dorfbachs einschließlich des Uferbereiches kommen.

5. Baumaschinen sind mit biologisch abbaubaren Hydraulikölen zu betreiben, die Dichtheit der Hydraulik- und Kraftstoffleitungen ist zu überprüfen. Baugeräte, Maschinen und Baufahrzeuge dürfen nicht in Gewässernähe, im Uferbereich und im Gewässerrandstreifen des Dorfbachs betankt, gewartet oder gereinigt werden.

6. Die Verwendung unbeschichteter, metallhaltiger Materialien wie z.B. verzinktes Blech, Kupferblech oder Titanzinkblech zur Dacheindeckung ist aufgrund der
Metallionenabschwemmung und der Gefahr von Schwermetalleintragungen ins Grundwasser/Gewässer und in die öffentliche Regenwasserkanalisation, ohne entsprechende Vorbehandlung und Einholung einer wasserrechtlichen Erlaubnis des Landratsamtes Lörrach, Fachbereich Umwelt, nicht zulässig.

7. Einer Versickerungsfläche oder Regenwasserleitung darf kein verunreinigtes, behandlungsbedürftiges Niederschlagswasser zugeführt werden.

8. Die geordnete Schmutzwasserentsorgung und Niederschlagswasserbeseitigung der Dach- und befestigten Flächen ist entsprechend dem Genehmigungsstand auszuführen. Eine Abstimmung zwischen AN, der Bauleitung und dem Aussteller des Entwässerungsgesuches hat zwingend vor Ausführung zu erfolgen

9. Auf wasserdurchlässig ausgeführten Flächen (PKW-Stellflächen, Zufahrten) oder Böden dürfen nur betriebsbereite Kraftfahrzeuge, welche keine Betriebsflüssigkeitsverluste und keine Unfallschäden aufweisen, abgestellt werden.

10. Durch die Abriss- und Bauarbeiten sowie durch den Betrieb der Hülschematthalle und des Pellettanks darf es zu keiner Verunreinigung bzw. zu keinen schädlichen Veränderungen des Grundwassers und des angrenzenden oberirdischen Gewässers "Dorfbach" kommen. Auf die Haftungsbestimmungen für die Veränderung der Wasserbeschaffenheit oder Verunreinigung eines Gewässers wird ausdrücklich hingewiesen (§ 89 Wasserhaushaltsgesetz (WHG)).

11. In den Untergrund eingreifende bauliche Anlagen bzw. die in das Erdreich einbindenden Bauwerksteile sind mittels geeigneter Maßnahmen (weiße Wanne, Anbringen von Dichtungen) gegen sich im verfüllten Arbeitsraum sammelndes und aufstauendes Niederschlagswasser und ggf. Schichtwasser zu schützen.
Die Verlegung von Drainagen um das Bauwerk und auf dem Baugrundstück sowie deren Anschluss an die öffentlichen Misch-, Schmutz- oder Regenwasserkanäle ist nicht zulässig. Ausnahmen hiervon bedürfen der Zustimmung des Betreibers der öffentlichen Kanalisation und des Landratsamtes Lörrach, Fachbereich Umwelt

## Kindergartenbetrieb im Erdgeschoss während Bauzeit
Kindergartenbetrieb eventuell während der Bauzeit

hiermit wir der AN besonders darauf hingewiesen das während der bauzeit der betrieb des kindergartens im erdgeschosss in der Hülschematthalle eventuell weitergeführt wird.
es ist daher besondere erhöhte sorgfalt des AN bei der absicherung des baustellenbereichs notwendig.
der AN hat dafür zu sorgen das ein zugang zum baustellenbereich durch die kinder nicht möglich ist.
türen zum baustellenbereich sind sowohl  während der bauzeit aber auch in zeiten an denen kein baubetrieb erfolgt ( abends und am wochenende )  immer abzuchliessen.
der umschliessende bauzaun um den baustellenbereich ist so herzustellen das kindern ein zugang zur baustelle nicht möglich ist.
entsprechende zusätzliche  kontrollen der baustellensicherung sind in die EP s einzukalkulieren.
entsprechende besondere massnahmen hierfür sind in die EP s einzukalkulieren.

es ist angedacht das der kindergartenbetrieb nach den rohbauarbeiten im juli 2027 wieder im gebäude aufgenommen wird.

## Unterlagen / Pläne
Dem Leistungsverzeicnis beigelegte Unterlagen und Pläne

A Anlagen allgemein:

00_SHM_Lageplan Vermesser M 1-500_260702

01_SHM_Lageplan Vermesser M 1-1000_260702

02_SHM_unverbindlicher Baustelleneinrichtungsplan
M 1-200_260618

03_SHM_Schadstoffgutachten_251216

04_SHM_GeoIng Bericht 3987_250612

05_SHM_Brandschutzkonzept Schopfheim
Hülschematthalle Rev. C _260629

06_SHM_Anlagen zum Brandschutzkonzept_BS-Pläne 260629

07_SHM_Termingrobplanung und Bauablauf_260902

B Architektenpläne
(Ausschreibungspläne, -keine Ausführungspläne)

08_SHM_Grundrisse rot gelb_M1-50_260903

09_SHM_Schnitte rot gelb_M1-50_260903

10_SHM_Ansichten_1-50_260603

11_SHM_Grundrisse UG, EG und OG_Werkpläne_ M1-50_260903

12_SHM_Schnitte_Längs-und Quer- durch Neubau_Werkpläne_ M1-50_260903

C Anlagen Gewerkebezogen

13_SHM_Fensterausschreibung_Fenster-Prinzipdetails_260903 zu allen ausgeschriebenen fensterpositionen

14_SHM_Fensterausschreibung_Ansichten mit Fensterpositionen

15_SHM_Fensterausschreibung_Grundriss EG  mit Fensterpositionen

16_SHM_Fensterausschreibung_Grundriss OG  mit Fensterpositionen

Die Pläne dienen nur zum besseren Verständnis der Ausschreibung und stellen keine Ausführungspläne dar.

## Gewerkebezogene Terminübersicht
Gewerkebezogene Terminübersicht

Rohbauarbeiten

Arbeitsvorbereitung  nach Vergabe
voraussichtlicher Beginn an Baustelle  ca KW 26.2026
voraussichtliches Ende:  ca KW 36.2026

Holzbauarbeiten

voraussichtlicher Beginn Baustelle  ca:KW  36.2026
voraussichtliches Ende Rohbau:  ca KW  51,2026
vorrausichtliches Ende Bekleidungen  ca KW  20.2027

Fensterbauarbeiten
Arbeitsvorbereitung nach Auftragsvergabe
Einbau Türelemente  Fensterelemente ca KW 03.2027

## Technische Vorbemerkungen - Holz/Alu Fenster, Außentüren
Technische Vorbemerkungen:
--------------------------------------

Holz Aluminium Fenster
sämtliche Positionen in diesem Leistungsverzeichnis sind mit Liefern und Montieren auf der Baustelle
zu kalkulieren.

1. Holzart und Holzqualität:
Holzart: Weisstanne
Die Fenster sind aus geradfaserigem und an den Sichtflächen astfreiem Holz herzustellen.

2. Feuchtigkeitsgehalt des Holzes:
Der Streubereich des Feuchtigkeitsgehaltes des Holzes darf nicht grösser sein als 2%. Maximaler Feuchtigkeitsgehalt der Einzelteile darf 13% nicht überschreiten.
Die Messung des Feuchtigkeitsgehaltes ist vor Beginn der formgebenden Bearbeitung durchzuführen und aktenkundig zu erfassen.

3. Leime:
Die Verleimung erfolgt nach der Beanspruchungsgruppe V4 DIN 68602(e). Es sind Leime auf Resorcin-Harz-Basis einzusetzen. Alle Vorschriften des Leimherstellers sind einzuhalten. Andere Leime dürfen nur eingesetzt werden, wenn ihre Eignung für den Fensterbau von einem neutralen Institut bestätigt wurde.

4. Verarbeitung:
Die Oberfläche ist sauber und faserarm zu schleifen. Alle Kanten sind mit max. 2 mm Rundung auzubilden und mit dem Architekten abzusprechen.
Ein Musterstück ist vor Produktion zur Freizeichnung vorzulegen.

5.Aufnahme Fensterbänke:
Das untere Fensterrahmenholz ist zur fachgerechten Aufnahme der Fensterbank und zur Ausbildung einer zweiten, wasserführenden Dichtungsebene einzunuten.
Position und Abmessung der Nuten sind entsprechend der Vorgaben für den passgenauen Einbau der Fensterbank und die sichere Führung und Anbindung der zweiten Dichtungsebene (z. B. Dichtfolie oder Bahn) auszuführen.
Die Nuten dürfen die Statik des Elements nicht beeinträchtigen und müssen frei von Ausrissen und Schäden hergestellt werden.
Sämtliche hierzu erforderlichen Arbeitsgänge sind im Leistungsumfang einzurechnen.

6. Oberfläche Farblos
Holzart Weißtanne
Wasserbasierte, stumpfmatte Holzlasur für Holz-Alu-Fenster. Systemabgestimmt im 2-Schicht-Aufbau.
Ein entsprechendes Muster hiervon ist dem Architekten vorzulegen und in die EPs einzurechnen.

Leitprodukt:
Fa. Adler
Aquawood Nativa farblos
oder gleichwertig

Angebotenes Fabrikat:

(vom Bieter auszufüllen)

7. Holzschutz:
Die Holzschutzbehandlung hat im Tauchverfahren allseitig (auch bei Leistenmaterial) zu erfolgen. Pcb und lindanfrei. Bei den eingesetzten Holzschutzmitteln muss die Wirksamkeit  gegen Insekten und holzzerstörenden Pilzen (p,lv,w) in Anlehnung an die din 68800 gewährleistet sein. Bei bläueempfindlichen Hölzern ist der Bläueschutz ebenfalls allseitig (auch beim Leistenmaterial) auszuführen.

8. Beschlagsarbeiten
Einhand-Drehkipp-Beschlag mit Edelstahl Griffolive sowie Einstiegs-und Aushebelsicherung einschließlich Pilzzapfen beim unteren Eckanschluß.
Es sind verdeckte Beschläge auszuführen.
Die Bänder sind verdeckt im Falz liegend angeordnet. Die Dichtungsebenen dürfen durch die Bänder nicht unterbrochen werden.

Alle sichtbaren Beschlagsteile sind Silber beschichtet bzw. Farbangabe Architekt auszuführen. Es sind Beschläge einer Markenfirma in den zu den Konstruktionsgrößen passenden Stärken zu verwenden.

Leitprodukt:
Roto NT Designo (nicht sichtbar)
oder gleichwertig

Angebotenes Fabrikat:

(vom Bieter auszufüllen)

Sämtliche Tür und Fensterbeschläge sind aus Edelstahl matt zu kalkulieren. Drücker, Türknauf, Rosetten usw.
siehe jeweilige Position bzw separater Beschrieb in Vorbemerkungen

Alle Brandschutztüren sind mit integrierten Obertürschließern auszuführen und zu kalkulieren. Obertürschließer -
siehe gesonderter Beschrieb

Einbruchhemmung:
Standartsicherheit nach Einstufung des IFT Rosenheim

9. Holz Alu Profile:
Holz Aluminiumsystem in bündiger Verbundprofilbauweise sowohl Fenster- Türflügel mit Holzrahmen innen und aussen Flächenbündig !
Die Aluschale dient der Abdeckung aller bewitterter Holzteile. Die Befestigung muss mechanisch durch Schraubklipse erfolgen.
Es sind stabile Aluschalen mit mind. 2 mm Wandungsstärke zu verwenden.
Alle Profile müssen kantig sein und dürfen nicht direkt auf dem Holz aufliegen. Eine freie Hinterlüftung aller abgedeckten Holzteile muss gewährleistet sein.
Schmale Ansichtsbreiten sind anzustreben.
Oberfläche der Aluminiumprofile ist in den Standard Farbtönen eloxiert zu kalkulieren.
Farbton nach RAL und NCS nach Angabe Architekt.

Flächenbündige und kantige Führung der Alu Schale ist vorzusehen.

Leitprodukt:
UNIFORM System easy flat
oder gleichwertig

angebotenes Produkt:

(vom Bieter auszufüllen)

10. Verglasung
Verglasung mit Dichtungsprofil
Isolierverglasung mit warmer Kante aus Spacer in schwarz
siehe auch gesonderter Bechrieb zu Glasqualität

11. Montage und Abdichtung:
Alle angrenzenden später sichtbaren Holzbauteile sind bei der Montage zu schützen.

Etwaige Gerüstumbauten, um die Fenster zu montieren, werden auf Stundenbasis nur nach Anweisung der Bauleitung vergütet.
ein aussengerüst wird vom zimmerman gestellt und kann in rücksparche durch den fensterbauer genutzt werden.
etwaige notwendige  gerüständerungen zur montage der elemente sind vom AN in den eps einzukalkulieren.

Die Erweiterungen an West und Ostseite werden komplett in Holzbauweise errichtet. Ausnahme stellt der Kellerabgang zum Gymnsatikraum aus Stahlbeton dar. Eingebaut werden die Fenster in den seitlichen Anbauten auf der Holzkonstruktion bestehend aus Brettsperrholzwänden.
die Elemente werden direkt vor der bauseitigen Brettstapelwand aufgebracht.
im bestandsgebäude werden die fensterlelemente in den leibungen des massivbaus eingebaut.

Befestigungsmittel sind so zu wählen, dass sie nicht sichtbar sind.
Sämtliche für die Montage der Fenster und Türen erforderlichen Befestigungsmittel (z. B. Anker, Schrauben, Bolzen, Muttern, Dübel, Unterlegplatten sowie statisch notwendige Winkel, Konsolen und Halterungen je nach statischen Erfordernissen) sind vollständig in die Einheitspreise einzukalkulieren.
Die Lieferung, Koordination und Montage aller zur statisch sicheren Verankerung und Tragwerksbildung notwendigen Befestigungsmittel an den vorgesehenen Bauwerksteilen ist Bestandteil der ausgeschriebenen Leistung und wird mit der jeweiligen Position abgegolten.

Vorbereitende Maßnahmen für die Montage der Absturzsicherung am Fenster inkl. Bohrungen, Fräsungen, Einschraubmuttern und Verschraubungen, sind in die jeweiligen Fensterpositionen einzurechnen und sind damit abgegolten.

Die zur Montage, zusätzlich zum bauseitigen Baukran, notwendigen Hebegeräte sind einzukalkulieren.
Zusätzliche Gerüste und Hebegeräte zur Montage der Fenster- und Türelemente sind einzurechnen und werden nicht extra vergütet.

Fuge zwischen Rahmen und Bauwerk sind mit Steinwolle/Mineralwolle, nicht brennbar auszufüllen. Die Abdichtung und das Befestigungsmaterial ist so zu wählen, dass von Innen keine Abdichtungsmaterialien, Kompribänder, Befestigungen o.ä.zu sehen sind.
Dieser Aufwand ist in die EP einzurechnen.

Der schrittweise Ausbau der provisorischen bauseitigen Folienrahmen (Wetterschutz) ist in die EP einzurechnen. Die Folienrahmen inkl. Material ist abzutransportieren und zu entsorgen. Dieser Aufwand wird nicht extra vergütet und ist einzurechnen

Bauanschlüsse:
siehe nachfolgende Auflistung und beigelegte  Pläne mit Prinzipdetails.
sowie Beschreibung in Position

Fugendämmung
Die Anschlußfugen zum Baukörper sind vollständig mit Dämmstoff auszufüllen.
Im Bereich der Obergeschosse mit Mineralfaserdämmstoff, Schmelzgrad > 1000 Grad

Masse
angegebene Robauöffnungsmasse ohne Rahmenverbreiterung  in den Positionen!
die in den Positionen angegebenen Fenstermasse sind Rohbaumasse im Holzbau!
entsprechende umlaufende Rahmenverbreiterungen zum fachgerechten aufbringen der Fenster vor den Brettstapelwänden sind einzukalkulieren und zu beachten.

13. Glasaufbau generell:
3 Scheiben Wärmeschutzglas
Innenscheibe: VSG
Mittelscheibe Floatglas, alternativ ESG
Aussenscheibe: VSG

Glasstärken nach statischen Erfordernissen.
angebotenes Material

Angebotenes Fabrikat:

(vom Bieter auszufüllen)

Die Arbeitsstättenrichtlinie ist zu beachten.

14. Bauphysikalische Kenndaten:

siehe hierzu separater Beschrieb

15. Blindstöcke
Blindstöcke sind aus schichtverleimtem Kiefernholz oder gleichwertig herzustellen. Der Blindstock muss für die Elementmontage einen konstruktiven Anschlag bilden. Wenn in der LV Position gefordert, ist der Blindstock durch eine druckfeste und wärmedämmende Rahmenverbreiterung zu ersetzen.

16. Baustelleneinrichtung
Baustelleneinrichtung für die gesamte Bauzeit, beinhaltet Lieferung,Transport auf der Baustelle
bis zum fix und fertigen Einbau.
Vom AN sind sämtliche Hebewerkzeuge, mobiler Kran usw. zur Montage der Fenster einzurechnen.
Nach Absprache mit dem Holzbauer kann auch der Baukran genutzt werden. Kosten für die Benutzung des Baukrans sind mit der Holzbaufirma direkt abzustimmen und einzukalkulieren.

Sämtliche nachfolgende Positionen beinhalten
das Liefern und Montieren der Fenster und sämtlichen ausgeschriebenen Zubehör, Schwellen, Rahmenverbreiterungen usw.
Inkl. fachgerechte Abdichtung Innen- wie Aussenseite der Fenster an die jeweiligen Bauteile. Dabei ist die Holzbaurichtlinie immer zu berücksichtigen.
Dies ist in die Positionen einzukalkulieren.

Achtung:
Da mehrere Gewerke, an verschiedenen Bauabschnitten arbeiten muss der Lagerplatz auf der Baustelle entsprechend verteilt und unterteilt werden.
Deshalb ist das Lagern von Fenstern, Türen, Schiebeelementen, Sonneschutz etc. auf der Baustelle, unabhängig davon ob im Gebäude oder im Freibereich, vorab mit der Bauleitung abzustimmen und Bedarf einer Freigabe. Die Anlieferung muss vorab terminlich und koordinativ mit dem Bauzeitenplan, dem Bauleiter sowie den weiteren Gewerken abgestimmt werden. Notwendige Hebezeuge, Montagemittel und Personal sind bereitzustellen. Warte- oder Standzeiten sowie logistikbedingte Mehraufwände sind im Angebot einzukalkulieren und gelten als abgegolten. Terminverschiebungen oder Verzögerungen durch andere Gewerke sind aktiv im Vorfeld abzustimmen. Die Verantwortung für eine reibungslose und störungsfreie Baustellenlogistik obliegt dem Auftragnehmer.

17. Inbetriebnahme
Die Inbetriebnahme  ist in den EPs einzurechnen.
Ein Termin zur Einweisung des Bauherrn in die Türtechnik bei den Paniktüren etc ist selbständig mit dem Bauherrn zu organisieren und der Aufwand einzurechnen.

18. Geschosshöhen
siehe Orientierungsdaten

19.Gerüststellung
Aussengerüste werden bauseits gestellt
notwendige Innengerüste sind in den Positionen einzukalkulieren und vom AN zu stellen

20.Fertigungszeichnungen
von allen positionen sind fertigungszeichnungen durch den AN zu fertigen aus denen die grösse des elementes und die glasqualitäten  und aussstattungsmerkmale ( beschläge ) etc sowie alle anschlüsse an das bauwerk hervorgehen.
die pläne sind dem planer vor fertigung zu durchsicht und gestalterischen freigabe zun übergeben.

## Bauteilanschlüsse
Bauteilanschlüsse Vorbemerkungen:
Fensterabdichtung an das Bauwerk:
Die Fensterelemente sind dauerhaft funktionstüchtig, umlaufend an das Bauwerk mit einem Drei-Ebenen-Abdichtungssystem abzudichten. Es ist eine umlaufend lückenlose, luftdichte und witterungsbeständige Abdichtung, sowie eine über die ganze Fugentiefe wärmedämmende Füllung herzustellen. Hierbei wird insbesondere auf die Einhaltung der Verbandsrichtlinien, Leitfaden zur Fenstermontage (RAL Gütegemeinschaft Fenster und Haustüren) Verarbeitungsrichtlinien der Produkthersteller in der jeweils gültigen Fassung hingewiesen.
Alle Abdichtungskomponenten müssen aufeinander abgestimmt sein. Hierzu ist ein Eignungsnachweis dem Angebot beizulegen. Die Abdichtung muss an den oberen und seitlichen Fensteranschlüssen dem Prinzip "innen dichter als außen" entsprechen.

Es ist eine Drei-Ebenen-Fensterabdichtung bestehend aus folgenden Funktionsebenen anzubieten:

Seitlicher und oberer Fensteranschluss:
- Außenabdichtung (Witterungsschutz)
Produktart: Fugendichtungsband BG 1

- Dämmebene (Fugendämmung) + Innenabdichtung (Luftdichtheit)
Produktart: Multifunktionsfugendichtungsband MF1

Unterer Fensteranschluss:
- Außenabdichtung (Witterungsschutz)
Produktart: Feuchtevariable Fugendichtungsfolie

- Dämmebene (Fugendämmung)
Produktart: Fensterschaum

- Innenabdichtung (Luftdichtheit)
Produktart: Feuchtevariable Fugendichtungsfolie

Fugendichtungsband:
Für die äußere Abdichtung der seitlichen und oberen Fensteranschlussfugen wird ein Fugendichtungsband verwandt. Das verwendete Produkt muss die Anforderungen zur BG1 aus der DIN 18542 erfüllen.
Das Fugendichtungsband muss folgende Eigenschaften vorweisen:

- Wasserdampfdiffusion (DIN 4108-3): Diffusionsoffen
- Schlagregendichtheit min. 600 Pa
- UV beständig

Um ein Herausexpandieren des Fugendichtungsbandes aus der Fuge zu vermeiden, muss die Banddimension so ausgewählt sein, dass ein Verhältnis der Bandbreite zu Bandtiefe der Regel FB < FT entspricht. Das Fugendichtungsband ist zumindest 2-3 mm entfernt von der Außenkante der Fuge in den Bereich der parallelen Fugenflanken zu verlegen. Es ist sicherzustellen, dass die Fugen auf der gesamten Länge ausreichend tief, eben und nicht konisch sind.
Die Laibungsoberflächen müssen im Bereich der Auflageflächen des Fugendichtungsbandes frei von Rillen, Rissen, Löchern oder anderen Oberflächenungenauigkeiten sein, die ein sauberes Anpassen des Bandes an die Oberfläche verhindern. Bei ungenügend ebenen Leibungs-Oberflächen ist nach Abstimmung mit der Bauleitung ein Glattstrich gem. der E-Pos. auszuführen.
Das Fugendichtungsband muss auf der gesamten Länge glatte Auflagefläche am Fenster-Blendrahmen finden, sodass es innerhalb der jeweiligen Anwendungstoleranz der Banddimension gehalten wird.
Die Herstellerangaben zum Anwendungsbereich der Banddimension (Komprimierungsgrad) sind zwingend einzuhalten.
Die Banddimension muss so ausgewählt sein, dass die zu erwartenden Konstruktionsbewegungen (z.B. aus thermischer Ausdehnung des Fensterrahmens) durch die Anwendungstoleranz der jeweiligen Banddimension aufgefangen werden können und sollten das Fugennennmaß möglichst gleichmäßig umschließen.

Multifunktionsfugendichtungsband:
Für die Abdichtung der seitlichen und oberen Fensteranschlussfugen wird ein Multifunktionsfugendichtungsband (Drei-Ebenen-Abdichtung) verwandt. Das verwendete Produkt muss zumindest die Anforderungen zur BGR aus der DIN 18542 erfüllen.
Das Multifunktionsfugendichtungsband muss folgende Eigenschaften vorweisen:

- Wasserdampfdiffusion: Außen diffusionsoffen; Innen diffusionsbremsend gem. DIN 4108-3
(Prinzip "innen dichter als außen" entsprechend)
- Luftdicht, DIN18542 BGR

Die Laibungsoberflächen müssen frei von Rillen, Rissen, Löchern oder anderen Oberflächenungenauigkeiten sein, die ein sauberes Anpassen des Multifunktionsdichtbandes an die Oberfläche verhindern.
Das Multifunktionsdichtband muss zumindest auf der gesamten Länge innenseitig auf ca. 15mm Fugentiefe eine geeignete Auflagefläche am Fenster-Blendrahmen finden. Ist die Geometrie des Rahmenrückens derart beschaffen, dass dieses nicht sichergestellt werden kann, ist der Rahmenrücken entsprechend zu nivellieren. (z.B. durch Nutabdeck- oder Rahmenabschlussprofile).
Es ist grundsätzlich die breiteste Bandversion zu wählen, die noch auf den Blendrahmenrücken passt, ohne überzustehen (siehe Datenblatt). Die Banddimension muss so ausgewählt sein, dass alle Fugentoleranzen und alle zu erwartende Konstruktionsbewegungen (z.B. aus thermischer Ausdehnung des Fensterrahmens) innerhalb der Anwendungstoleranz des Bandes umschlossen werden.
Die Bandverlegung an Eck- und Stoßpunkten, sowie ggf. Nachbearbeitung von kleinen Fehlstellen, ist nach Herstellerangaben durchzuführen.

Feuchtevariable Fugendichtungsfolie:
Für die Innen- und Außenabdichtung der unteren Fensteranschlussfugen wird eine feuchtevariable Fugendichtungsfolie (erhöhtes Trocknungspotenzial und keine Verwechslungsgefahr) verwandt. Die Fugendichtungsfolie muss folgende Eigenschaften vorweisen:

- Wasserdampfdiffusion: Variabler sd-Wert 0,4m (dampfdiffusionsoffen) bis 20m (dampfdiffusionshemmend)
- Schlagregendichtheit 600 Pa
- Wasserdichtheit W1, 2000 Pa
- Mindeststärke 0,6mm
- Überputzbarkeit

Die Fugendichtungsfolie ist bis auf das Rohmauerwerk/Rohbetonwand / Holzbauwand etc zu führen und dort mindestens 2 cm breit vollflächig anzukleben (gem. Produktdatenblatt). Die Verklebungsbreite ist ggf. entsprechend der Herstellerangaben zur Verklebung am jeweiligen Untergrund zu erhöhen. Sollen Fugendichtungsfolien überputzt werden, ist das "Technische Merkblatt Nr. 5" des Bundesverbandes der Gipsindustrie e.V. zum "Verputzen von Fensteranschlussfolien" (Putzerrichtlinie) zu beachten. Die Ausführung aller Innen- und Außenecken, der Folienstöße, sowie Überklebungen von Unterkonstruktionen, müssen spannungsfrei erfolgen. Die Abdichtung muss die Einwirkungen aus Fugenbewegungen schadlos aufnehmen. Ggf. sind Bewegungsschlaufen vorzusehen, die einen Bewegungsausgleich sicherstellen und somit eine dauerhaft spannungsfreie Folienverklebung gewährleisten. Die Haftflächen sind auf ihre Haft- und Tragfähigkeit zu überprüfen und ggf. gem. Herstellervorgaben mit geeignetem Primer vorzubehandeln. Die Verträglichkeit der Klebstoffe zu den jeweiligen Haftflächenmaterialen ist vom Auftragnehmer eigenverantwortlich zu überprüfen.

Angeboten werden folgende Produkte
Vom Bieter jeweils auszufüllen:

Obere und seitliche Fensteranschlüsse

.......................................................

Außenabdichtung:

.......................................................

Fugendämmung und Innenabdichtung

.......................................................

Untere Fensteranschlüsse

......................................................

den lv liegen die bauteilanschlüsse als prinzipdetails
in den beigelegten plänen ( seitlich oben unten )  vor
es handelt sich hierbei um keine finalen ausführungsdetails sondern dienen dem besseren verständnis bei der kalkulation.
die bauanschlussfolien etc sind vom AN bauteilbedingt fachgerecht zu wählen sodass ein fachgerechter einbau sichergestellt ist.
sämtliche bauanschlussfolien etc und befestigungen sind so zu wählen dass von innen nichts sichtbar ist, ebenso von ausen nach anbringung der aussenwandbekleidung in holz  bzw der putzfassade....
vom auftragnehmer sind alle anschlüsse so auszuführen das die fenster/ fenstertüren innenseitig dampfdicht an das bauwerk angeschlossen sind und aussenseitig luft- und regendicht entsprechend den einschlägen din vorschriften und gesetzlichen regelungen und anerkannten regeln der technik .

die kosten für den fachgerechten anschluss der elemente wie vor beschrieben an das bauwerk ist in den einzelpositionen der elemente mit einzukalkulieren..

zur besseren übersicht sind die prinzipdetails der anschlüsse  oben, seitlich, unten als plan  dem lv beigelegt ( achtung keine ausführungspläne ... nur zur übersicht und besserem verständnis bei kalkulation )
die notwendigen anschlüsse an das rohbaubauwerk sind wie vor beschrieben in den positionen gesamthaft als fertige leistung einzukalkulieren.
evtl fehlende textliche beschreibungen sind selbstständig zu ergänzen und einzukalkulieren.
nachfolgende prinzipdetails  zur übersicht und kalkulation sind dem lv als pläne beigelegt
( siehe hierzu auch planaufstellung im datenblatt unterlagen / pläne  punkt C )

C Anlagen Gewerkebezogen

13_SHM_Fensterausschreibung_Fenster-Prinzipdetails_260903 zu allen ausgeschriebenen fensterpositionen

14_SHM_Fensterausschreibung_Ansichten mit Fensterpositionen

15_SHM_Fensterausschreibung_Grundriss EG  mit Fensterpositionen

16_SHM_Fensterausschreibung_Grundriss OG  mit Fensterpositionen

## Bauphysikalische Kenndaten:
Bauphysikalische Kenndaten:

A Glasaufbau

Verglasung
Verglasung mit Dichtungsprofil
Isolierverglasung mit warmer Kante aus Spacer in schwarz

Glasaufbau:
3 Scheiben Wärmeschutzglas
Innenscheibe: VSG
Mittelscheibe Floatglas, alternativ ESG
Außenscheibe: VSG
Glasstärken nach statischen Erfordernissen.

Sonnenschutz:
Gesamtenergiedurchlassgrad g≤0,50 nach DIN EN 410 im Regelfall wenn nichts anderes in der LV Position erwähnt
Sonderfall Panoramafenster Westgiebel: hier  g≤0,30

B Fenster / Fenstertüren in den Neubauteilen
( Erweiterungsbauten ) auf Ost- und Westseite

- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.

C Fenster / Fenstertüren im Bestandsgebäude

 Wärmedurchgangskoeffizient Tür : UW ≤ 1,30 W/m²K
- Wärmedurchgangskoeffizient Glas:  Scheibe nach
  DIN EN 673, mit wärmetechnisch optimiertem
  Randverbund
- Wärmedurchgangskoeffizient der Einzelelemente des
  Rahmens nach DIN EN ISO 10077
- Gesamtenergiedurchlassgrad Verglasung  g ≤0,50 nach
  DIN EN 410
- Schalldämmmaß Rw ≥ 32dB nach EN Iso 717-1

Der Nachweis über Einhaltung der bauphysikalischen Kennwerte, insbesondere des UW -Wertes, ist durch entsprechende Herstellernachweise bzw. Berechnungsnachweise

die bauphysikalischen Kenndaten sind bei der Kalkulation der Positionen zu berücksichtigen und einzukalkulieren.

## Türdrücker, Fensterbeschlge, Rossetten, Panikbeschläge, Nullschwelle etc
Grundsätzliches
bei allen Tür und Fensterpositionen sind nachgenannte Drücker  Giffoliven und Rossetten in die Einheitspreise der Positionen als Leitprodukt einzukalkulieren

Vieler TD 621 edelstahl
Vieler FG 621 edelstahl
Vieler Edelstahlrosetten kreisrund bzw oval

Panikbeschläge
grundsätzlich einzukalkulieren bei allen fluchttüren nach DIN EN 1125 als fluchtüre von innen nach aussen
passend zum leitprodukt vor
liefern und fachgerecht montieren
( griffstangen)
der minderpreis für ausführung nach EN 171 ist im lv abgefragt
vor fertigung sind beide ausführungen von AN zu bemustern sodass sich der AG für eine der lösungen entscheiden kann!
kosten für die bemusterung sind in den eps der positionen einzukalkulieren.

Nullschwelle
bei den türelementen ist grundsätzlich ein nullschwellenelement in den positionen einzukalkulieren
siehe hierzu auch beigelegte prinzipdetails

Industriell vorgefertigtes Nullschwellen-System für Eingangstüren an öffentlichen Gebäuden.

Nullschwelle für alle Holz-/Holz-Alutüren, bestehend aus einem hochwärmegedämmten Bodenprofil mit zwei Magnet-Dichtungen, einem Alu-Wetterschenkel mit verstellbarer Silikonschleifdichtung, sowie einer lastabtragenden Wärmedämmung als Schwellenunterbau
Breite Schwellenunterbau ist dementsprechend der Einbausituation zu wählen.
Schlagregendichtheit:
Beanspruchungsgruppe 9A nach DIN EN 12208
Fenster und Türen - Schlagregendichtheit

Leitfabrikat:
ALUMAT Magnet
Typ MFAT 10 PH für alle Holz- und Holz/Alu-Türen
oder gleichwertig
angebotenes Fbrikat

...................................................
vom Bieter anzugeben

wahlweise mit geradem oder gebogenem Wasserablaufstutzen je nach situation

Die vorgefertigte Magnet-Nullschwelle gem. Einbauanleitung des Herstellers funktionsgerecht montieren.

inkl.
Alu-Überbrückungsprofil zur Abdeckung des Wärmedämmverbundsystems:

Absenksicheres, niveaugleiches und leicht in Magnet-Nullschwelle einklipsbares Alu-Überbrückungsprofil (Riffelblech zur Abdeckung des Wärmedämmverbundsystems), variable Anpassungsmöglichkeit von 10 bis 30mm
mit schwenkbarer Kopplungsmöglichkeit passend zum vorgefertigten System mit nachhaltig sturzsicherem und schwellenlosem Übergang zwischen Nullschwelle und Außenbelag für alle Nutzer
passend zu oben gewähltem Produkt
Leitprodukt:
ALUMAT Magnet oder gleichwertig

angebotenes Fabrikat:

...........................................
vom Bieter auszufüllen

Inkl. passende Magnet-Türdichtungen, Innenmagnete
Aluminium-Bodenprofile EV 1 oder bronze eloxiert und Magnet-Türdichtungsprofile gem. Einbauanleitung des Herstellers funktionsgerecht montieren.

Inkl. Anschluß an die bauseitige Fassadenrinne im eg und auf entwässerungsebene  laubengang

## 26 111_SHM_300 Fenster-/ Türenbauarbeiten

### Titel 01 vorbereitende massnahmen

**01.1 Werkstattzeichnungen**
Der Auftragnehmer hat für sämtliche Fenster und Türen im Bestand, der Erweiterungen vor Fertigungsbeginn prüfbare Werkstattzeichnungen zu erstellen und dem Auftraggeber sowie dem Architekten/der Bauleitung zur Prüfung und Freigabe vorzulegen.
Als Grundlage dienen die Architektenpläne.
Die anzufertigendeWerkstattzeichnungen dienen der detaillierten Darstellung der Konstruktion, Maße, Anschlüsse und Details der Fenster sowie deren Einbausituation im Baukörper und müssen folgende Inhalte umfassen:

Grundrisse, Ansichten und Schnitte im erforderlichen Maßstab (i.d.R. 1:10 / 1:5)

Angabe aller relevanten Maße, Toleranzen und Achsmaße

Darstellung der Profilquerschnitte und -Ausbildungen sowie Materialangaben

Angaben zu Verglasungen, Beschlägen, Dichtungen und Öffnungsarten

Darstellung der Anschlüsse an Baukörper (z.B. Laibungsdetails, Brüstungen, Stürze)

Einbauhöhe, Bezug auf Roh- und Fertigfußboden

Angaben zur Oberflächenbehandlung und zu Farbtönen

Kennzeichnung der Fenster für die Montage vor Ort

Die Werkstattzeichnungen sind spätestens 4 Wochen nach Auftragserteilung in digitaler (PDF-/DWG-) und gedruckter Form einzureichen. Mit der Werkplanung darf erst nach schriftlicher Freigabe durch den Architekten begonnen werden.

Alle Zeichnungen sind auf die jeweils aktuellen Ausführungspläne abzustimmen.

Besonderer Hinweis:
Erst mit der Freigabe der Werkstattzeichnung durch die Architekten/ Bauleitung kann die Fertigung beginnen. Änderungen infolge fehlender oder fehlerhafter Angaben in den Zeichnungen gehen zu Lasten des Auftragnehmers.
Menge: 1,000 Psch

**01.2 Statik / Glasstatik**
Erstellung einer prüffähigen statischen Berechnung einschließlich des erforderlichen Befestigungsmaterials für sämtliche Fenster und Türen im Bestand,und an den Erweiterungen im Westen und Osten .

Leistungsbeschreibung:
Der Auftragnehmer hat für die geplanten Fenster eine prüffähige statische Berechnung zu erstellen und zur Genehmigung vorzulegen. Die Statik umfasst alle prüfrelevanten Details der Tragkonstruktion inklusive der notwendigen Nachweise für:

absturzsichernde Verglasung

Glasstärken

Dimensionierung der Profile aus Holz

Eigengewicht, Windlasten, Nutzlasten sowie alle weiteren auf die Konstruktion wirkenden Lasten, wie z.B. Geländer und Ansturzsicherungen

Lastabtragung auf das Bauwerk und deren Nachweis

Dimensionierung und Bemessung aller
Fenster-und Türrahmen und Verbindungselemente

Nachweis der Befestigungsmittel und Verbindungsmaterialien, einschließlich Typen, Abmessungen und Materialangaben

Zusätzlich sind folgende Punkte zu erfüllen:

Planerstellung zu allen relevanten Anschlussdetails sowie Ausführungs-, Verlege- und Montageplanung

Beschreibung und Nachweis der fachgerechten Befestigung am Baukörper

Angabe zu verwendeten Dübeln, Schrauben, Bolzen, Halterungen und sonstigen Verbindungsmitteln nach den jeweiligen Zulassungen

Stücklisten aller erforderlichen Befestigungsmaterialien

Einhaltung aller einschlägigen nationalen und europäischen Normen (z.B. EN, DIN)
sowie baurechtlicher Vorgaben

Sämtliche Berechnungsunterlagen, Pläne und Aufstellungen digital (PDF/DWG) und in gedruckter Form bereitstellen

Die prüffähige Statik ist zusammen mit der Werkplanung einzureichen. Die Ausführung darf erst nach Freigabe der Statik durch die prüfende Stelle erfolgen.

Besondere Hinweise
Änderungen oder Nachforderungen aus nicht den Vorgaben entsprechenden Berechnungen oder fehlenden Angaben liegen im Verantwortungsbereich des Auftragnehmers.

Die Statik muss alle vorhandenen baulichen Besonderheiten (Anschlusssituationen, Untergrundbeschaffenheit, Wärmeschutzanforderungen) berücksichtigen.

Befestigungsmaterial ist hinsichtlich Korrosionsschutzes und langlebiger Tragfähigkeit auszuwählen.
Menge: 1,000 Psch

**01.3 Anfertigen eines Muster Festvergl.**
*** Bezugsbeschreibung
Vor Beginn der Serienfertigung ist vom Auftragnehmer ein Muster der Festverglasung, wie beschrieben, mit einer Größe von ca. 1 m² herzustellen. Das Muster muss alle im späteren Bau verwendeten Materialien, Oberflächen, Verglasungen, Dichtungen, Dichtstoffe, Befestigungsmittel sowie Aufbau- und Anschlussdetails enthalten inklusiv der inneren und äusseren Leibungsbekkleidung..
Das Muster ist auf die Baustelle zu liefern dort bereitzustellen und dem AG zu überlassen. Die Lieferung des Musters hat spätestens vier Wochen vor Beginn der Fertigung der Fenster und Türen zu erfolgen. Das Muster dient der Freigabe durch den Auftraggeber und/oder dessen Vertreter.
Die Kosten für Herstellung und Lieferung des Musters sind in diese Position einzukalkulieren.
Das Muster ist dem AG zu überlassen.
Die Ausführung sämtlicher Fassadenelemente richtet sich nach dem freigegebenen Muster
Menge: 1,000 Stk

**01.4 Anfertigen eines Muster Öffnungsflügel**
*** wie Position 01.3
für eine Fenster/ Fenstertüre mit Öffnungsflügel
inklusiv der sichtbaren Fenster/ Türbeschläge wie Drücker und Rosetten etc einschliesslich Panikbeschläge nach DIN EN1125 und EN 171.
Menge: 1,000 Stk

### Titel 02 Fensterelemente Fenstertürelemente

**02.1 fensterelement einteilig dreh kipp giebel west eg**
fensterelement einteilig dreh kipp
fensterelemente F-001,F-002, F-003

giebel west eg
aufteilung entsprechend beigelegter systemskizze
rohbaumasse ohne rahmenverbreiterung  ca 1,15 x 2,20 m
liefern und fachgerecht entsprechend vorbemerkungen einbauen

anschlüsse
oben nach beigelegten prinzipdetail  D-04.4.2
seitlich nach  beigelegten prinzipdetail  D-04.4.3
unten nach  beigelegtem prinzipdetail  D-04.4.1
und vormerkungen als fertige leistung

verglasungsart
glasqualität entsprechend vorbemerkungen

beschläge entsprechend vorbemerkungen
griffolive innen
rosette innen
dreh kipp beschlag

sonstiges
das fensterelement erhält zum anschluss an die bauseitige holzfassade als fensterleibung seitlich oben und unten einen  umlaufendens abschlussrahmen  stärke ca 25 *55 mm im farbton und oberfläche wie fensterelelement bzw in absprache mit AG

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 3,000 stk

**02.2 fensterelement einteilig dreh kipp giebel west og**
fensterelement einteilig dreh kipp
F-101

giebel west og
aufteilung entsprechend beigelegter systemskizze
rohbaugesamtmasse ohne rahmenverbreiterung
gesamtlänge ca 1,19*m, höhe ca 1,46m bis  1,68 m ohne rahmenverbreiterung
oberes fensterprofil schräglaufend der dachneigung folgend
liefern und fachgerecht entsprechend vorbemerkungen einbauen

anschlüsse
oben nach beigelegten prinzipdetail  D-04.5.1
seitlich nach  beigelegten prinzipdetail  D-04.4.3
unten nach  beigelegtem prinzipdetail  D-04.5.2
und vormerkungen als fertige leistung

verglasungsart
g wert  g≤0,50 nach  DIN EN 410
glasqualität entsprechend vorbemerkungen
bzw glasstatik

beschläge entsprechend vorbemerkungen
griffolive innen

sonstiges
jdas fensterelement erhält zum anschluss an die bauseitige holzfassade als fensterleibung seitlich oben und unten einen  umlaufenden abschlussrahmen  stärke ca 25 *55 mm im farbton und oberfläche wie fensterelelement bzw in absprache mit AG

aufteilung siehe beigelegte systemskizze und beigelegte prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.3 fensterelement mehrteilig dreh kipp giebel west og**
fensterelement mehrteilig dreh kipp
F-102

giebel west og
aufteilung entsprechend beigelegter systemskizze
rohbaugesamtmasse ohne rahmenverbreiterung
gesamtlänge ca 9,37m höhe ca 2,12m bis 3,00 m ohne rahmenverbreiterung
bestehend aus 4 einzelelementen die jeweils im stossbereich mittels eingelassenen deckleisten fachgerecht gekoppelt werden.
jedes einzelelement erhält ein dreh kipp flügel, die anderen öffnungen sind festverglast.
oberes fensterprofil schräglaufend
liefern und fachgerecht entsprechend vorbemerkungen einbauen

anschlüse
oben nach prinzipdetail  D-04.6.2
seitlich nach prinzipdetail D-01.6.3
unten nach prinzipdetail  D-04.6.1
senkrechter stoss  D-04.6.3

im senkrechten kopplungsbereich der einzelelemente mittels deckleiste eingelassen

verglasung
g wert g≤0,30 nach  DIN EN 410  ein glasmuster ist vorzulegen
glasqualität entsprechend vorbemerkungen
bzw entsprechend glasstatik

beschläge entsprechend vorbemerkungen
drehkippbeschlag
jedes einzelelement erhält eine fensterolive gemäss vorbemerkungen

sonstiges
jedes einzelfensterelement ( 4 stück ) erhält zum anschluss an die bauseitige holzfassade  und im stossbereich der fensterelemente als fensterleibung seitlich oben und unten einen  umlaufenden abschlussrahmen  stärke ca 25 *55 mm im farbton und oberfläche wie fensterelelement bzw in absprache mit AG

aufteilung siehe beigelegte systemskizze und prinzipanschlussdetails

bauphysikalische kennwerte
- Wärmedurchgangskoeffizient Fenster: UW ≤ 0,80 W/m²K
- Wärmedurchgangskoeffizient Glas: Scheibe nach
  DIN EN 673, mit wärmetechnisch optimiertem
  Randverbund
- Wärmedurchgangskoeffizient der Einzelelemente des
  Rahmens nach DIN EN ISO 10077
- Gesamtenergiedurchlassgrad Verglasung  g≤0,30 nach
  DIN EN 410

Der Nachweis über Einhaltung der bauphysikalischen Kennwerte, insbesondere des UW -Wertes, ist durch entsprechende Herstellernachweise bzw. Berechnungsnachweise durch den AN zu erbringen.
Menge: 1,000 Stk

**02.4 fenstertürelement einteilig drehflügel als fluchttüre westanbau süd eg**
fenstertürelement einteilig drehflügel als fluchttüre barrierefrei
westanbau süd eg
T-002

westanbau süd eg
aufteilung entsprechend beigelegter systemskizze
rohbaumasse ohne rahmenverbreiterung  ca 1,1,15 x 2,52 m
liefern und fachgerecht entsprechend vorbemerkungen einbauen

anschlüsse
oben nach beigelegten prinzipdetail  D-04.1.2
seitlich nach  beigelegten prinzipdetail  D-04.1.3.1 und D-04.1.3.2nr
unten nach  beigelegtem prinzipdetail barrierefrei  D-04.1.1
und vormerkungen als fertige leistung

verglasung
g wert  entsprechend vormerkungen
glasqualität entsprechend vorbemerkungen
bzw glasstatik

beschläge
türdrücker innen und aussen entsprechend vorbemerkungen
rosette für pz schloss innen und aussen

sonstiges
fluchttüre  nach DIN EN 179 bzw  DIN EN 1125
entsprechede panikbeschläge sind einzukalkulieren
türe schwellenlos ( barrierefrei )
entsprechedes sockelprofil / entwässerungsprofil  und dämmelement ist einzukalkulieren
befestigung fensterelemet mittels feuerverzinktrn stahlprofil auf bodenplatte
( aufbauhöhe ca 18 cm )

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.5 fensterschiebeelement als ausgabefenster sommerküche**
fensterschiebeelement als ausgabefenster sommerküche
westanbau süd eg

westanbau süd eg
aufteilung entspreched beigelegter systemskizze
zweiteilig als schiebelelement ( ein feststehendes element ein schiebeelement)
rohbaumasse ohne rahmenverbreiterung  gesamt  ca höhe  1,49 cm gesamtlänge 3,70m
schiebeglaselement grösse ca höhe ca 1,49 cm länge ca 1,85 cm
das verglaste schiebeelement wird aussenseitig vor der wand aufgebracht
liefern und fachgerecht entsprechend vorbemerkungen einbauen

anschlüsse
oben nach beigelegten prinzipdetail  D-04.2.2
seitlich nach  beigelegten prinzipdetail  D-04.2.3
unten nach  beigelegtem  D-04.2.1
und vormerkungen als fertige leistung

verglasung
entsprechend vorbemerkungen
glasqualität entsprechend vorbemerkungen
g wert entsprechend vorbemerkungen

beschläge
beschläge entsprechend vorbemerkungen
als schiebeelementbeschlag
mit griffolive und pz schloss innen zum sicheren abschliessen des fensters

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.6 fenstertürelement zweiteilig drehflügel als fluchttüre barrierefrei westanbau süd og auf laubengang**
fenstertürelement zweiteilig drehflügel als fluchttüre barrierefrei
westanbau süd og auf laubengang

aufteilung entsprechend beigelegter systemskizze zweiteilig
rohbaumasse ohne rahmenverbreiterung  ca  ca 1,44x 2,52m
liefern und fachgerecht entsprechend vorbemerkungen einbauen

anschlüsse
oben nach beigelegten prinzipdetail  D-04.3.2
seitlich nach  beigelegten prinzipdetail  D-04.1.3.2
unten nach  beigelegtem prinzipdetail  D-04.3.1
fensterelement wird mittels feuerverzinkten auflagerwinkel an brettsprerrholzdecke aufgebracht
elementstoss vor stütze nach  D-04.3.
und vormerkungen als fertige leistung

verglasung
g wert entsprechend vormerkungen
glasqualität entsprechend vorbemerkungen
bzw glasstatik

beschläge
türdrücker innen und aussen entsprechend vorbemerkungen
rosette für pz schloss innen und aussen

sonstiges
fluchttüre  nach DIN EN 179 bzw DIN EN 1125
entsprechende panikbeschläge sind einzukalkulieren
türe schwellenlos ( barrierefrei )
entsprechendes sockelprofil / entwässerungsprofil / dämmelement ist einzukalkulieren
fussbodenaufbauhöhe ca 18 cm

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 2,000 Stk

**02.7 fenstertürelement einteilig dreh kipp anbau west nord eg**
fenstertürelement einteilig dreh kipp

anbau west nord eg
aufteilung entspreched beigelegter systemskizze einteilig
rohbaumasse ohne rahmenverbreiterung  ca 1,45 x 2,52 m
liefern und fachgerecht entsprechend vorbemerkungen einbauen

anschlüsse
oben nach beigelegten prinzipdetail  D-04.7.2
seitlich nach  beigelegten prinzipdetail  D-04.1.3.1und  D-04.1.3.2
unten nach  beigelegtem prinzipdetail  D-04.7.1
fensterelement wird mittels feuerverzinkten flachstahl an betondecke aufgebracht
fussbodenaufbauhöhe ca 18 cm
und vormerkungen als fertige leistung

verglasung
g wert  entsprechend vormerkungen
glasqualität entsprechend vorbemerkungen
bzw glasstatik

beschläge entsprechend vorbemerkungen
beschläge
türdrücker innen und aussen drehknauf entsprechend vorbemerkungen
rosette für pz schloss innen und aussen

sonstiges
fluchttüre  nach DIN EN 179 und DIN EN 1125
entsprechede panikbeschläge sind einzukalkulieren
türe schwellenlos ( barrierefrei )
entsprechedes sockelprofil / entwässerungsprofil / dämmelement nullschwelle ist einzukalkulieren
fussbodenaufbauhöhe ca 180mm

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.8 fensterelement einteilig dreh kipp**
fensterelement einteilig dreh kipp
F-103

giebel ost og
aufteilung entsprechend beigelegter systemskizze
rohbaugesamtmasse ohne rahmenverbreiterung
gesamtlänge ca 1,15 m, höhe ca 1,66m  ohne rahmenverbreiterung
liefern und fachgerecht entsprechend vorbemerkungen einbauen

anschlüsse
oben nach beigelegten prinzipdetail  D-04.13.2
seitlich nach  beigelegten prinzipdetail  D-04.13.3
unten nach  beigelegtem prinzipdetail  D-04.13.1
und vormerkungen als fertige leistung

verglasungsart
g wert entsprechend vormerkungen
glasqualität entsprechend vorbemerkungen
bzw glasstatik

beschläge entsprechend vorbemerkungen
griffolive innen

sonstiges
das fensterelement erhält zum anschluss an die bauseitige holzfassade als fensterleibung seitlich oben und unten einen  umlaufenden abschlussrahmen  stärke ca 25 *55 mm im farbton und oberfläche wie fensterelelement bzw in absprache mit AG

aufteilung siehe beigelegte systemskizze und beigelegte prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.9 fensterelement mehrteilig dreh kipp mit RWA steuerung im treppenhaus**
fensterelement mehrteilig dreh kipp mit RWA steuerung
F-104

altbau treppenhaus nord massivbau og
aufteilung entspreched beigelegter systemskizze dreiteilig ( 1x RWA öffnungsflügel, 2x festverglasung )
rohbaumasse ohne rahmenverbreiterung  ca 3,15 x 1,92 m
liefern und fachgerecht entsprechend vorbemerkungen einbauen

anschlüsse
oben nach beigelegten prinzipdetail  D-04.11.2
seitlich nach  beigelegten prinzipdetail  D-04.11.3
unten nach  beigelegtem prinzipdetail  D-04.11.1
und vormerkungen als fertige leistung

verglasung
g wert entsprechend vormerkungen
glasqualität entspreched vorbermerkungen
bzw glasstatik

beschläge entsprechend vorbemerkungen
griffolive innen

sonstiges
ein öffnungsflügel mit rwa steuerung  und steuerungselemente steuerungskasten etc ist mitzuliefern.
finale anschlussarbeiten durch elektriker

aufteilung siehe beigelegte systemskizze und prinzipanschlussdetails

bauphysikalische kennwerte
- Wärmedurchgangskoeffizient Fenster: UW ≤ 0,80 W/m²K
- Wärmedurchgangskoeffizient Glas: Scheibe nach
  DIN EN 673, mit wärmetechnisch optimiertem
  Randverbund
- Wärmedurchgangskoeffizient der Einzelelemente des
  Rahmens nach DIN EN ISO 10077
- Gesamtenergiedurchlassgrad Verglasung  g≤0,50 nach
  DIN EN 410

Der Nachweis über Einhaltung der bauphysikalischen Kennwerte, insbesondere des UW -Wertes, ist durch entsprechende Herstellernachweise bzw. Berechnungsnachweise durch den AN zu erbringen.
Menge: 1,000 Stk

**02.10 fenstertürelement mehrteilig 2drehflügel als fluchttüre**
fenstertürelement mehrteilig mit 2 drehflügel als stulpflügel und fluchttüren barrierefrei
altbau süd og vom saal auf laubengang

aufteilung entspreched beigelegter systemskizze
4 teilig  ( 2 drehflügel und 2 oberlichter als festverglasung )
rohbaumasse ohne rahmenverbreiterung  ca 2,65 x 2,77m
liefern und fachgerecht entsprechend vorbemerkungen einbauen

anschlüsse
oben nach beigelegten prinzipdetail  D-04.10.2
seitlich nach  beigelegten prinzipdetail  D-04.10.3
unten nach  beigelegtem prinzipdetail  D-04.10.1
befestigung an vorhandener betondecke
und vormerkungen als fertige leistung

verglasung
g wert entsprechend vormerkungen
glasqualität entsprechend vorbemerkungen
bzw glasstatik

beschläge
türdrücker innen und aussen entsprechend vorbemerkungen
rosette für pz schloss innen und aussen

sonstiges
fluchttüre  nach DIN EN 179 bzw DIN EN 1125
entsprechende panikbeschläge sind einzukalkulieren
türe schwellenlos ( barrierefrei )
entsprechedes sockelprofil / entwässerungsprofil  / dämmelement ist einzukalkulieren

aufteilung siehe beigelegte systemskizze und prinzipanschlussdetails

bauphysikalische kennwerte

 Wärmedurchgangskoeffizient Tür : UW ≤ 1,30 W/m²K
- Wärmedurchgangskoeffizient Glas:  Scheibe nach
  DIN EN 673, mit wärmetechnisch optimiertem
  Randverbund
- Wärmedurchgangskoeffizient der Einzelelemente des
  Rahmens nach DIN EN ISO 10077
- Gesamtenergiedurchlassgrad Verglasung  g ≤0,50 nach
  DIN EN 410
- Schalldämmmaß Rw ≥ 32dB nach EN Iso 717-1

Der Nachweis über Einhaltung der bauphysikalischen Kennwerte, insbesondere des UW -Wertes, ist durch entsprechende Herstellernachweise bzw. Berechnungsnachweise
Menge: 1,000 stk

**02.11 fenstertürelement zweiteilig 1 drehflügel als fluchttüre**
fenstertürelement zweiteilig  1 drehflügel als fluchttüre barrierefrei
altbau nord og auf fluchttreppe

aufteilung entspreched beigelegter systemskizze 2 teilig ( 1 drehflügel 1 oberlicht festverglast )
rohbaumasse ohne rahmenverbreiterung  ca 1,45 x 2,77m
liefern und fachgerecht entsprechend vorbemerkungen einbauen

anschlüsse
oben nach beigelegten prinzipdetail  D-04.10.1
seitlich nach  beigelegten prinzipdetail  D-04.1.10.3
unten nach  beigelegtem prinzipdetail  D-04.10.1
befestigung an betonbestandsdecke
und vormerkungen als fertige leistunganschlüse

verglasung
g wert entsprechend vormerkungen
glasqualität entsprechend vorbemerkungen
bzw glasstatik

beschläge
türdrücker innen und aussen entsprechend vorbemerkungen
rosette für pz schloss innen und aussen

sonstiges
fluchttüre  nach DIN EN 179 bzw DIN EN 1125
entsprechende panikbeschläge sind einzukalkulieren
türe schwellenlos ( barrierefrei )
entsprechedes sockelprofil / entwässerungsprofil/ dämmelement  ist einzukalkulieren

aufteilung siehe beigelegte systemskizze und prinzipanschlussdetails

bauphysikalische kennwerte

 Wärmedurchgangskoeffizient Tür : UW ≤ 1,30 W/m²K
- Wärmedurchgangskoeffizient Glas:  Scheibe nach
  DIN EN 673, mit wärmetechnisch optimiertem
  Randverbund
- Wärmedurchgangskoeffizient der Einzelelemente des
  Rahmens nach DIN EN ISO 10077
- Gesamtenergiedurchlassgrad Verglasung  g ≤0,50 nach
  DIN EN 410
- Schalldämmmaß Rw ≥ 32dB nach EN Iso 717-1

Der Nachweis über Einhaltung der bauphysikalischen Kennwerte, insbesondere des UW -Wertes, ist durch entsprechende Herstellernachweise bzw. Berechnungsnachweise
Menge: 1,000 Stk

**02.12 Hochwasserschutztür, einflügelig, thermisch getrennt**
Einflügeliges, nach außen öffnendes Hochwasserschutztürelement als Außentür, einschließlich thermisch getrennter Türblatt- und Rahmenkonstruktion, für den Einsatz in hochwassergefährdeten Gebäudebereichen liefern und fachgerecht nach Herstellervorschrift wasserdicht einbauen.

TG3 Hochwasserschutztür. Geprüft nach DIN EN 12046-2:2000-02
Bewertung nach, EN 14351-1:2006, ISO 12567-1:2010, Einbruchschutz
DIN EN 1628:2011,DIN EN 1629:2011, DIN EN 1630:2011
Fabrikat "AquaLOCK" oder gleichwertig

Anschlagart DIN rechts
Wärmedurchgangskoeffizient UD = 1,5W/(m²K)

Türblatt und Zarge verzinkt und lackiert nach RAL, 83mm dick,
thermische getrennte Rahmenkonstruktion mittels korrosionsbeständigem Edelstahlgeflecht, geschweißtes Deckblatt aus Stahl 3mm,
Doppeltrapez Dichtung aus hochdruckbeständigem Silikon 4-seitig.
Rechteckzarge thermisch getrennt, 2,0 mm dick, Bodenprofil thermisch getrennt. Einsteckschloss mit Profilzylinder von außen und innen abschließbar, mit 3 Schlüssel. Innenseite mit Aluminium Drückergarnitur Silber auf Rundrosette,
Außenseite mit Aluminium feststehenden Knopf auf Rundrosette und hochwasserbeständiger, patentierter Zylinderabdeckung mit Magnethalterung.
Patentiertes
Bandsystem für optimale Dichtfunktion, optional mit Kugellager.
Mittiger Reibriegelverschluss zur einfachen Aktivierung der Hochwasserbeständigkeit von der Innenseite.
Zertifizierte Hochwasserbeständigkeit laut IFT Richtlinie FE-07/1-2005 für eine Wasserstandshöhe
bis 3m.

Rohbaumasse:
Breite ca 1,45 m
Höhe ca 2,54 m

Anschlagart:
DIN rechts, nach außen öffnend

Schlösser:
-Panikschlösser
-Panikstangengriff "Pushbar"

Das Türelement muss den Anforderungen der jeweils gültigen Produktnorm für Fenster und Außentüren, insbesondere DIN EN 14351-1, entsprechen.

die Türe dient als fluchtüre vom gymnastikraum ins freie
eine lichte durchgangsbreite von mindestens 1,20 m bei geöffneter tür ist zwingend einzuhalten

anschlüsse  nach beigelegten prinzipdetails
unten  D-04.12.1
oben  D-04.12.2
Menge: 1,000 Stk

**02.13 Rauchabzugsfenster saal liefern und einbauen**
Rauchabzugsfenster liefern und fachrecht in dachfläche montieren im bestandsdach saal

das dach wird zuvor vom zimmermannn fachgerecht geöffnet und später vom dachdecker nach einbau wieder eindeckt, erforderliche lattungen zum eindecken erfolgt durch zimmermann.

durch den AN ist ein
RWA rauchabzugsfenster mitAufkeilrahmen und  eindeckrahmen fenstergrösse UK4 (134cm*98 cm),
typ VELUX Rauchabzugsfenster GGU UK04  134x98 oder gleichwertig zu liefern und einzubauen.

Mit CE-Zeichen entsprechend EN 12101-2.

Funktionssicherheit : Re 1000 + 10000)
Schneelast : SL 1000
Niedrige Umgebungstemperatur : T (-15)
Windlast: WL 3000
Wärmebeständigkeit: B 300

Zum Betrieb ist ein VELUX Steuersystem
KFX210-214, KFC 210 oder KFC 220
erforderlich.
Vorinstallierter Kettenmotor, 24-30
Volt, 2,5 Ampere

Außenabdeckung aus Aluminium,
einbrennlackiert, NCS S 7500-N
Geometrische Öffnungsfläche Ag: 1,13 m²

Einbau inklusive rwa anschuss/ steuerungskasten

rwa dachflächenfenster fachgerecht in die dachöffnung einbauen und fachgerecht an vorhandene dampfsperre und unterspannbahn anschliessen.

ein entsprechender aufkeilrahmen zu sicheren ableitung des dachwassers ( für Dachflächen unter 15°) inklusiv erforderlicher dämmarbeiten ist einzukalulieren

Schwingfenster mit Schwingfunktion
des Flügels bis zum Anschlag.
Mit bequemer Einhandbedienung oben,
Lüftungsklappe und Luftfilter.
Seitliche Flügelabdeckbleche
schraubenlos vormontiert, Montagewinkel
und Markisenkasten im Lieferumfang
enthalten.

Dämmelement am Blendrahmen oben aus
geschäumtem Kunststoff, grau.
Luftdichtheitsklasse 3

Flügel und Blendrahmen: Holzkern mit
nahtloser Kunststoff-Ummantelung aus
Polyurethan, feuchtigkeitsunempfindlich,
dauerhaft, besonders pflegeleicht,
PVC-frei.

Umlaufende Dichtung mit Anschlag-
und Gleitfunktion aus Santoprene,
seitliche Dichtung aus EPDM zwischen
Flügel- und Blendrahmenverblechung
Blendrahmen-Außenmaße (BxL): 134x98 cm
Lichtfläche: 0,91m²
Oberfläche fertig lackiert mit
Zwei-Komponenten-PU-Lack, weiß,
seidenmatt, NCS S 0500-N.

ebenso 4 seitiges innenfutter und fachgerechter anschlusss an innenseitige dampfsperre als fertig montierte leistung

eventuell notwendige blechverwahrung zum anschluss an dachhaut und unterspannbahn ist einzukalkulieren

um einen wasserdichten anschluss an die vorhandene dachhaut sicherzustellen ist ein 4 seitiger geeigneter  bitumenschweissbahnanschluss einzukalkulieren.

Außenabdeckung aus Aluminium,
einbrennlackiert, NCS S 7500-N.

THERMO Verglasung mit
sehr guten technischen Werten:
Wärmedurchgangswert Uw = 1,3 W/(m²K),
Schalldämmwert Rw(C,Ctr)= 35(-1,-3) dB,
Schallschutzklasse 2,

Gesamtenergiedurchlasswert g = 0,46,

2 x 3 mm Verbund-Sicherheitsglas innen
für erhöhten Einbruchschutz, erhöhte
Sicherheit und besseren Schallschutz.

4 mm gehärtetes Einscheibensicherheitsglas außen nach
DIN EN 12150 für erhöhte Hagelsicherheit
mit Edelmetallbeschichtung innen.

Verringerung der Regengeräusche durch
Anti-Regengeräusch-Effekt

Alle technischen Werte sind normgemäß
im senkrechten Einbau ermittelt und
beziehen sich auf das Fenster als Ganzes

siehe hierzu auch beigelegtes prinzipdetail  D-02,9
eindeckung an neues dachflächenfenster erfolgt durch zimmermann

eine enge zusammenarbeit und vorige abstmmung mit zimmermann, dachdecker und fensterbauer (AN)  ist notwendig und  in den ep einzukalkuklieren.

Leitprodukt: VELUX Rauchabzugsfenster GGUUK04 007040D, Polyur. THERMO Alu 134x98, oder gleichwertig

angebotenes Produkt:
'.........'
(vom Bieter auszufüllen)
Menge: 2,000 Stk

**02.14 Rauchabzugsfenster saal liefern**
wie position vor,
liefern von rwa fenster,
einbau  erfolgt durch zimmermann
Menge: 2,000 Stk

**02.15 zulage für aludeckaussenschale**
zulage für  aludeckaussenschale auf allen aussenseitigen holzflächen
zu allen positinen vor (pos 1 bis 11)  für
aludeckschale flächenbündig ral beschichtet nach wahl des AG
fertig montiert passend zu vorgenannten fenster- und türelementenpositionen als fertig montierte leistung

( insgesamt 14 fenster- fenstertürelemente )
Menge: 1,000 Psch

**02.16 zulage zu fenster / fenstertürelemente für innere zargenausbildung (Laibungsverkleidung )**
zulage für innere zargenausbildung
zulage zu allen positionen ( pos 1 bis einschliesslich pos 11 )

für umlaufende seitliche zargenausbildung
( leibungsverkleidung ),
material  und  oberfläche wie fenster
4 seitig oben seitlich und unten montiert
tiefe entsprechend wandtiefe bis ca 23 cm
die fensterrahmen erhält einnutung um zarge fachgerecht zu befestigen einschliesslich seitliches zurückversetztes anschlagholz zur ausbildung einer schattennut zur inneren wandbekleidung
ansichtsbreite zarge ca 20 mm
liefern, fachgerecht befestigt und montiert incl erforderlicher nebenarbeiten  und erforderliche unterkonstruktionen als fertige leistung.
auf einen stabilen vollflächigen unterbau im schwellenbereich von tütelementen ist zu achten.
 die schwellenbereiche von türelementen sind zusätzlich mit edelstahlblechwarzenblech stärke ca 2 mm als oberflächenschutz zu belegen.
oberfläche  allseitiger zargenrahmen wie fenster /türelemente

( insgesamt 14 fenster- fenstertürelemente )
Menge: 1,000 Psch

**02.17 wie vor jedoch zargentiefe bis ca 40cm**
*** Bedarfsposition ohne GB
wie vor jedoch zargentiefe bis ca 40cm
fenstergrösse  ca 1,2m breit 2,5m hoch
sonst wie vor
Menge: 1,000 Stk

**02.18 minderpreis zu pos 10 in zweifachverglasung anstatt**
minderpreis zu pos 10 in zweifachverglasung  anstatt dreifachverglasungwie bestand
sonst wie in pos 10 beschrieben
Menge: 2,000 Stk

**02.19 minderpreis pos 11 in zweifachverglasung**
minderpreis pos 11 in zweifachverglasung
sonst wie in pos 10  beschrieben
Menge: 1,000 Stk

**02.20 nullschwelle einzelpreis**
*** Bedarfsposition ohne GB
nullschwelle einzelpreis

Nullschwelle
bei den türelementen ist grundsätzlich in der türposition ein nullschwellenelement in den positionen einzukalkulieren ( siehe hierzu positionen vor )
und beigelegte prinzipdetails

Industriell vorgefertigtes Nullschwellen-System für Eingangstüren an öffentlichen Gebäuden.

Nullschwelle für alle Holz-/Holz-Alutüren, bestehend aus einem hochwärmegedämmten Bodenprofil mit zwei Magnet-Dichtungen, einem Alu-Wetterschenkel mit verstellbarer Silikonschleifdichtung, sowie einer lastabtragenden Wärmedämmung als Schwellenunterbau
Breite Schwellenunterbau ist dementsprechend der Einbausituation zu wählen.
Schlagregendichtheit:
Beanspruchungsgruppe 9A nach DIN EN 12208
Fenster und Türen - Schlagregendichtheit

Leitfabrikat:
ALUMAT Magnet
Typ MFAT 10 PH für alle Holz- und Holz/Alu-Türen
oder gleichwertig

wahlweise mit geradem oder gebogenem Wasserablaufstutzen je nach situation

Die vorgefertigte Magnet-Nullschwelle gem. Einbauanleitung des Herstellers funktionsgerecht montieren.

inkl.
Alu-Überbrückungsprofil zur Abdeckung des Wärmedämmverbundsystems:

Absenksicheres, niveaugleiches und leicht in Magnet-Nullschwelle einklipsbares Alu-Überbrückungsprofil (Riffelblech zur Abdeckung des Wärmedämmverbundsystems), variable Anpassungsmöglichkeit von 10 bis 30mm
mit schwenkbarer Kopplungsmöglichkeit passend zum vorgefertigten System mit nachhaltig sturzsicherem und schwellenlosem Übergang zwischen Nullschwelle und Außenbelag für alle Nutzer
passend zu oben gewähltem Produkt
Leitprodukt:
ALUMAT Magnet oder gleichwertig

angebotenes Fabrikat:

vom Bieter auszufüllen

Inkl. passende Magnet-Türdichtungen, Innenmagnete
Aluminium-Bodenprofile EV 1 oder bronze eloxiert und Magnet-Türdichtungsprofile gem. Einbauanleitung des Herstellers funktionsgerecht montieren.

Inkl. Anschluß an die bauseitige Fassadenrinne im eg und auf entwässerungsebene  laubengang

liefern und montieren als zulage zur türposition
abrechnung nach lfm
Menge: 2,000 m

**02.21 zulage zu schiebelelement pos 5 für verglasung bedruckt**
zulage zu schiebelelement  pos 5 für verglasung der innenscheibe  bedruckt
abrechnung nach m2 bedruckung glas einfarbig
Menge: 3,000 m²

**02.22 mehr oder minderpreis zu pos 5**
mehr oder minderpreis zu pos 5
 für ausführung des feststehenden glaselementes als geschlossenes flächenbündiges holzelelement ohne glaseinsatz.
oberfläche wie fensterrahmen..
sonst wie vor
Menge: 1,000 Stk

**02.23 zulage zu pos 5 vorgesetzter alurahmen**
zulage zu pos 5 vorgesetzter alurahmen

liefern und montieren eines vorgesetzten alurahmens  ( sihe detailvorgabe  umlaufend um fensterelement
 material alurohr ca 40*40*4  farbig pulverbeschichtet nach RAL angabe AN
stossausbildung im eckbereich mit gehrungsschnitt
Menge: 1,000 Stk

**02.24 zulage zu fensterpositionen für glas satiniert**
zulage zu fensterpositionen vor  für glas satiniert
nach angabe architekt auf besondere anweisung AN oder Planer

abrechnung nach m2 satinierter glasoberfläche
Menge: 2,000 m²

**02.25 Zulage Fenster/Türen weiß lasiert**
Zulage zu allen  Fenstern / Türen ( pos 1 bis 11 )
sichtbaren Holzoberflächen bzw. Holzprofilen in Weißtanne
Innenbereich alle sichtbaren Holzteile
weiß lasiert 30% Pigmentiert
inkl. sämtlicher Vorarbeiten.
Menge: 1,000 Psch

**02.26 mehr oder minderpreis wie vor jedoch deckend gestrichen**
mehr oder minderpreis zu allen fensterpositionen ( pos 1 bis 11 ) bzw  pos vor  für sichtbares  fensterholz komplett deckend beschichtet/ lackiert nach systemgeber, farbton nach ral angabe AN und holzart kiefer / fichte
Menge: 1,000 Psch

**02.27 minderpreis panikbeschlag nach EN 171anstatt nach EN**
minderpreis panikbeschlag nach EN 171anstatt nach EN 1125
in den fenstertürpositionen mit panikverschluss  vor ist grundsätzlich ein panikverschluss mit griffstange nach din en 1125 einzukalkulieren.
alternativ kann auch ein panikverschlag nach en 171 verbaut werden.
der minderpreis für ausführung nach en 171 zu en 1125 ist in dieser position zu benennen für ein fenstertürelement lichte türbreite 120 cm ist hier zu benennen.
im Rahmen der Fertigungsplanung durch den AN wird mit Bauherr, Planer und Firma final festgelegt welcher Panikbeschlag zur Ausführung kommen soll.
Menge: 1,000 Stk

**02.28 Zulage Stossgriff**
*** Bedarfsposition ohne GB
Montage eines Stossgriffes an den Türelementen

zum Öffnen der Türen von Aussen
aus Edelstahlmaterial rund d=35 mm
Abstand von ca 60 mm auf Türrahmen mittels runden Edelstahldistanzen, passend zum Stoßgriff,inkl.erforderliches Befestigungsmaterial in Edelstahl
Länge Stossgriff ca.2900 mm
alle Teile Edelstahl matt,
fein gebürstet und geschliffen

Ein Muster der Stange ca. 50 cm lang mit Distanzelement ist den Architekten vorzulegen und einzukalkulieren.
Menge: 3,000 Stk

**02.29 Fluchttüröffner**
*** Bedarfsposition ohne GB
Fluchttüröffner
Leitprodukt:
Fluchttüröffner
GEZE FTV 320
für die Fluchttüren
Menge: 3,000 Stk

**02.30 Obertürschließer**
integrierter Obertürschließer für folgende einflügelige Türen

Geeignet für das Barrierefreie Bauen nach DIN 18040
integriert mit Freilauffunktion.
geeignet für Fluchttüren und Notausgangstüren

Leitprodukt
Dormakaba
Türschließer ITS 96 FL
oder gleichwertig
Menge: 3,000 Stk

**02.31 PZ-Schloss**
PZ-Schloss
Zulage für PZ-Schloss
Menge: 6,000 Stk

**02.32 Fenstergriffe**
*** Bedarfsposition ohne GB
Leitfabrikat:
FSB 341076
Edelstahl
fein matt gebürstet
ausführung Standart
oder gleichwertig

Ein Muster des Griffes ist den Architekten vorzulegen und einzukalkulieren.
Menge: 1,000 Stk

**02.33 Riegelschaltkontakte**
Riegelschaltkontakt RK 15 als
Schließblechkontakt zur
Verschlussüberwachung von Außentüren.
Leitprodukt:
Fa. Telendt  RK 15
oder gleichwertig
kompletter Einbau, verdeckte Stromführung

VSÖ-Klasse WS (W 110411/33 E)
VdS-Klasse C (G 109031)

Einbauort:
Menge: 4,000 Stk

**02.34 Reinigung**
Reinigung sämtlicher Fenster und Fensterelemente innen und aussen inkl. aller Profile vor der Abnahme.
Die Fensterbänke sind ebenfalls vor Abnahme zu reinigen
Ohne Reinigung wird die Abnahme verweigert.
Menge: 1,000 Psch

**02.35 Gerüst**
*** Bedarfsposition ohne GB
Umbau von Gerüsten um die
Fenster im EG zu montieren bzw.
die Fenster ins Obergeschoss zu transportieren.

Zu diesen Arbeiten ist die Fassadengerüstbaufirma zu beauftragen. inkl. Anfahrten
Umbau Gerüst von ca. 80 m2 plus
Aufwand und Material zum Einbau von
2x6m Gitterträger ist einzurechnen.
Menge: 40,000 m²

### Titel 03 Stundenlohnarbeiten

*Hinweis: Stundenlohnarbeiten*
Stundenlohnarbeiten

1. Sämtliche erforderlichen Stundenlohnarbeiten sind
vor der Ausführung bei der
Bauleitung anzumelden und bedürfen der schriftlichen
Freigabe des Auftraggebers.

2. Auf den Stundenlohnzetteln muß eindeutig vermerkt
sein:

- Rapportnummer, durchgehend pro Bauvorhaben nummeriert
- Vor- und Zuname des eingesetzten Arbeitnehmers
- Wochentag und Datum
- Arbeitszeit nach Stunden und Minuten
- Art der Arbeitsleistung
- Verbrauch an Baustoffen
- Einsatz von Maschinen und Werkzeugen, ohne Bedienung

3. Stundenlohnzettel müssen werktäglich eingereicht
werden; nachträglich übergebene Stundenlohnzettel
werden nicht anerkannt.

4. Sämtliche Nebenkosten wie Auslösung, Fahrt- und
Wegegeld, Unternehmer-zuschlag etc. ist einzurechnen.

5. Sämtliche Stundenlohnpreise sind Festpreise über die
gesamte Bauzeit.

6. Rapportleistungen sind vorher anzukündiegen und
genehmigen zu lassen sonst erfolgt keine Vergütung

**03.1 Vorarbeiter**
Arbeiten, welche nicht in den Positionen
erfasst sind und gegen Nachweis zur
Ausführung kommen:

Berufsgruppe: Vorarbeiter
Menge: 50,000 h

**03.2 Facharbeiter**
Arbeiten, welche nicht in den Positionen
erfasst sind und gegen Nachweis zur
Ausführung kommen:

Berufsgruppe: Facharbeiter
Menge: 50,000 h

**03.3 Helfer**
Arbeiten, welche nicht in den Positionen
erfasst sind und gegen Nachweis zur
Ausführung kommen:

Berufsgruppe: Helfer
Menge: 50,000 h
